# Uniklinik Haus 60a Eb.-1 Umbau MRT-Cluster 1.BA
Angebotsaufforderung (GAEB DA XML 3.3, DA83)
Projekt: 263_U...
Währung: EUR
Vergabeart: Offenes Verfahren
Erstellt mit: GXML Toolbox V3.3 R20220330, ORCA AVA 26.0.8 26.00.08, 02.02.2026

## 05 VE 05 - Metallbauarbeiten

### LVStufe 1 Metallbau- und Verglasungsarbeiten

*Hinweis: Allgemeine Vorbemerkungen*
Anschrift der Baustelle:
Gelände der Universitätsklinik A.ö.R.
Leipziger Straße 44
Haus 60a+b
39120 Magdeburg

Im Uni Klinikum Magdeburg soll im Gebäude 60a in Ebene -1 auf ca. 150 m2 ein grundhafter Umbau erfolgen.
Der unmittelbare Umbaubereich ist leergezogen. Alle angrenzenden Bereiche befinden sich im laufenden Krankenhausbetrieb.
Es ist grundsätzlich mit Unterbrechungen des Arbeitsablaufes und mit Arbeitszeitverlagerungen zu rechnen.
Die Weisungen der Krankenhausleitung sind zu beachten.

Die tägliche Arbeitszeit beginnt 7.00Uhr und endet spätestens 20.00Uhr.
Die Baustelle ist täglich besenrein an das Krankenhauspersonal zu übergeben.

Folgende Zeitfenster sind Ruhezeiten, während dessen keine lärm- oder erschütterungsintensiven Arbeiten ausgeführt werden dürfen:
20.00 Uhr bis 7.00 Uhr
12.00 Uhr bis 14.00Uhr
Grundsätzlich sind lärm- und erschütterungsintensive Arbeiten vorher abzusprechen.
Auch außerhalb dieser Ruhezeiten ist das lautstarke Betreiben von Audio-Geräten zu unterlassen.

Die Baustellenzufahrt erfolgt vom Fermersleber Weg über die öffentliche Zufahrt zum Klinikgelände.
Auf dem Gelände des Universitätsklinikum Magdeburg gilt eine Parkordnung. Das Parken von Fahrzeugen auf dem Klinikgelände ist gebührenpflichtig. Die anfallenden Parkgebühren werden nicht erstattet.

Die Freiflächen, die für Anlieferung, Patiententransport etc. benötigt werden, dürfen nicht befahren werden.

Bau- und Lieferfahrzeuge dürfen eine Gesamtlast von 3,5 t nicht überschreiten.
Parkmöglichkeiten stehen nur in sehr begrenztem Umfang zur Verfügung.

Der Materialan- und -abtransport sowie der unmittelbare Baustellenzugang erfolgen grundsätzlich von außen über eine Bautür.
Die Benutzung der Gebäudeflure, -treppen und -aufzüge ist untersagt.
Ausnahmen sind mit der Bauleitung und/oder der Klinikleitung abzustimmen.

Durch den Bauablauf bedingte Wartezeiten werden nicht gesondert vergütet und sind einzukalkulieren.

Geräusch- Staub- und Erschütterungsbelastungen sind zu minimieren.
Für an die Umbaubereiche angrenzende Räume ist jederzeit Staubfreiheit sicherzustellen. Die dazu gestellten Staubschutzeinrichtungen Staubschutzwände, Folienabklebungen und -abdeckungen sind vor Beschädigung zu schützen und laufend auf Dichtigkeit zu prüfen.

Der AN hat keinen Anspruch auf eine Lagerung von Material, Hilfsstoffen und Werkzeug. Lagerflächen stehen auf dem Gelände zur Verfügung und werden vom Auftraggeber auf Anfrage zugewiesen.
Sollte öffentlicher Grund für Lager o. ä. Zwecke benötigt werden, so ist dies vom Auftragnehmer zu beantragen und zu vergüten. Öffentliche Bereiche sind von Verschmutzungen freizuhalten und ggf. sofort, mind. täglich zu reinigen.
Für das Bauvorhaben ist keine Bewachung vorgesehen.

Abbruchmaterialien sind unmittelbar, sonstige Restmaterialien arbeitstäglich aus dem Umbaubereich zu beräumen (besenrein).
Nicht beräumte Abfälle und Restmaterialien werden bauseits entsorgt und dem Verursacher in Rechnung gestellt. Nicht direkt zuzuordnende Kosten für
Reinigung und Entsorgung werden auf die am Bau beteiligten Firmen anteilig umgelegt.

Innerhalb des Umbaubereiches haben die Bauarbeiten koordiniert mit allen beteiligten Gewerken unter Einhaltung der dort geltenden Hygieneanforderungen zu erfolgen.

Die Bauleitung wird zu festgesetzten Terminen wöchentlich Baubesprechungen vorsehen, um den Stand der Arbeiten und die für den weiteren Fortgang der Arbeiten erforderlichen Maßnahmen zu besprechen und zu koordinieren. Der AN hat hierzu einen geeigneten bevollmächtigten Vertreter zu entsenden. Darüber hinaus haben der Auftragnehmer und seine Vertragsfirmen jederzeit alle gewünschten Informationen über den Zustand und Fortschritt ihrer Arbeiten zu geben. Die Teilnahme ist Pflicht.

Alle Leistungen verstehen sich incl. Lieferung der Materialien und Montage/Einbau. Maße sind vom AN eigenverantwortlich zu prüfen bzw. zu nehmen.
Die Abbruchmassen werden Eigentum des Auftragnehmers und sind fachgerecht entsprechend der geltenden Abfallbestimmungen zu entsorgen. Deponie-/ Entsorgungsgebühren sind einzurechnen. Mit der Schlussrechnung sind die Entsorgungsnachweise vorzulegen.

Stundenlohnarbeiten
Mit der Ausführung der im LV vorgesehenen Stundenlohnarbeiten ist erst nach schriftlicher Anordnung durch die Bauleitung zu beginnen. Der Umfang der im Einzelfall zu erbringenden Leistungen wird bei der Anordnung festgelegt. Die Stundenlohnzettel sind mindestens in zweifacher Ausfertigung werktäglich zur Anerkennung einzureichen. Ein Exemplar verbleibt beim Auftraggeber.

Den Rechnungen ist ein prüffähiges Aufmaß beizulegen.

Der AN ist verpflichtet, Bautagesberichte anzufertigen.
Diese sind wöchentlich der Bauleitung zur Unterschrift vorzulegen und zu übergeben.

Vom Auftragnehmer verursachte Beschädigungen an Gebäuden, Straßen, Gehwegen, Grünflächen etc. sind nach Fertigstellung der Arbeiten unverzüglich wieder zu beseitigen.

Die Baustellenbereiche sind unfallsicher, auch bei unbefugtem Betreten, zu betreiben. Es ist mit der Anwesenheit von Kindern zu rechnen.

Die Forderungen der zuständigen Ämter für öffentliche Ordnung, der Bauberufsgenossenschaften und sonstiger mitwirkender Behörden, Dienststellen und Körperschaften sind einzuhalten.

Besonders zu beachten und einzukalkulieren sind die horizontalen und vertikalen Weglängen für Transport und Förderung auf dem Klinikgelände und im Baustellenbereich.

Alle erschwerenden Arbeitsbedingungen, sofern in den Leistungsbeschreibungen nicht gesondert beschrieben, sind mit in die Einheitspreise einzukalkulieren.

Lagerflächen werden auf dem Bereich des Klinikums nicht zur Verfügung gestellt!!!

Sollte öffentlicher Grund oder Freiflächen des Krankenhausgeländes für Lager o. ä. Zwecke benötigt werden, so ist dies vom Auftragnehmer zu beantragen und auf eigene Kosten herzurichten, zu betreiben und nach Abschluss der Arbeiten wieder herzurichten. Öffentliche Bereiche sind von Verschmutzungen freizuhalten und ggf. sofort, mind. täglich zu reinigen.
Offenes Schneiden und Schweißen ist grundsätzlich anzumelden (Schweißerlaubnis).
Während der Bauausführung sind angrenzende Räume und Gebäudeteile sowie
Einrichtungsgegenstände zu schützen. Bei Beschädigungen an alten Einrichtungen oder fertigen
Leistungen durch das Personal des Auftraggebers ist dieser zum Ersatz verpflichtet.

Vorbemerkungen Brandmeldeanlage

Der Baubereich wird durch eine Brandmeldeanlage mit automatischen Rauchmeldern überwacht. Ein
Brandalarm hat Evakuierungsmaßnahmen im gesamten Gebäude bzw. im Gebäudekomplex zur Folge und führt zur sofortigen Alarmierung der Feuerwehr Magdeburg.
Brandalarme können neben Feuer und Rauch auch durch staubintensive, wärme- oder aerosolerzeugende (Bau-) Maßnahmen (fehl-) ausgelöst werden.
Zur Vermeidung solcher Falschalarme werden Rauchmelder rechtzeitig vorher, einzeln oder in Gruppen, in diesen Baubereichen deaktiviert, ohne dass die Alarmfunktion in anderen Bereichen eingeschränkt wird.
Jeder Auftragnehmer ist daher verpflichtet, seine Arbeiten nach den o.g. Kriterien zu bewerten und die
Baubereiche festzulegen. Dabei ist insbesondere auch die Staubverbreitung in Nachbarbereiche über
Unterhangdecken, fehlende Abdichtungen von Türen und Schächten usw. zu berücksichtigen. Mindestens 4 Arbeitstage vor Ausführungsbeginn sind die betroffenen Baubereiche und die entsprechenden Arbeitszeiten schriftlich anzuzeigen. Mit der Ausführung darf nur begonnen werden, wenn durch die zuständige Bauleitung die Freischaltung der Rauchmelder bestätigt wurde. Bei der Bauausführung sind die Bereiche und die Arbeitszeiten zwingend einzuhalten, da angrenzende Bereiche ganztägig und freigeschaltete Bereiche außerhalb der Arbeitszeiten (z.B. nachts oder am Wochenende) weiter überwacht werden.
Wird gegen die o.g. Regeln und Grundsätze verstoßen und dadurch ein Fehlalarm der Brandmeldeanlage ausgelöst, trägt der AN sämtliche damit verbundenen Kosten.

*Hinweis: Zusätzliche Technische Vertragsbedingungen*
Zusätzliche Technische Vertragsbedingungen

Art und Umfang der Leistung
Gegenstand dieser Ausschreibung sind Metallbauarbeiten. Die Leistung umfasst die Herstellung, die Lieferung und die Montage von Aluminium-Bauelementen.

Zusätzlicher Gegenstand dieser Ausschreibung sind die Verglasungsarbeiten.
Die Leistung umfasst die Lieferung, das Einsetzen und das Abdichten aller Glasscheiben und Ausfachungen.

Gegenstand dieser Ausschreibung sind Sonnenschutzkonstruktionen. Die Leistung umfasst die Herstellung, die Lieferung und die Montage der Konstruktionen.

Hinweis zu aufgeführte Normen etc.:
Alle aufgeführten Normen, Vorschriften, Gesetze gelten wenn nicht anders in den Texten vermerkt in der zum Vertragsschluss gültigen Fassung.

Vereinfachte Schreibweise
AG = Auftraggeber
AN = Auftragnehmer (Bieter)

Konstruktionssystem
Der Ausschreibung liegen die Konstruktionsmerkmale der Aluminium-Konstruktionen zugrunde. Die Profil-, Zubehör-, Dichtungs- und Beschlagauswahl muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.

Für die Auftragsabwicklung gelten
VOB/B (Allgemeine Vertragsbedingungen für die Ausführung von Bauleistungen).
VOB/C (Allgemeine Technische Vertragsbedingungen für Bauleistungen).

Baumaße
Das Aufmaß ist vom AN grundsätzlich eigenverantwortlich am Bau zu nehmen.
Fordert der AG, dass die Konstruktionen schon zu einem Zeitpunkt zur Montage bereitstehen müssen, der ein vorheriges Aufmaß unmöglich macht, so sind unter Berücksichtigung der Bautoleranzen nach DIN die Fertigungsmaße mit dem AG zu vereinbaren.

Werk und Montageplanung
Vor Fertigungsbeginn hat der AN sämtliche für die Detailklärung, Prüfung und Herstellung erforderlichen Zeichnungen, Planungen, Nachweise, Details, etc. zu liefern.
Aus den Darstellungen müssen Konstruktion, Maße, Einbau, Befestigung und Bauanschlüsse der Bauteile sowie die Einbaufolge erkennbar sein (DIN 18360, Zif. 3.1.1.3). Grundsätzlich sind die Darstellungen in Zeichnungen, Maßstab mind. 1:50 und in 3-facher Ausfertigung, zu liefern.

Toleranzen
Aus dem RAL Leitfaden zur Montage: 2014-03, Ziffer 3.1.2, Nr. 15, Seite 32 sind projektspezifische Toleranzen zur Montage festzulegen.

Werkstoff Aluminium
Es sind stranggepresste Aluminium-Profile der Legierung EN AW 6060 und EN AW 6063 in Eloxalqualität nach DIN EN 755 und DIN EN 12020 zu verwenden.
Für anodisierte Aluminium-Bleche in Eloxalqualität ist die Legierung AlMg 1, halbhart, (EN AW 5005A) zu verwenden.
Der AN hat sicherzustellen, dass die von ihm angebotenen und verarbeiteten Aluminiumbauteile von Lieferanten stammen, die der A/U/F Initiative, Recycling im Bausektor, angehören, oder einen gleichwertigen schlüssigen produktspezifischen Recyclingprozess (PRP) nachweisen können. Es ist sicherzustellen dass Produktionsabfälle und demontierte Elemente (Sanierungsbau) aus Aluminium dem Verwertungsprozess, für die Herstellung von Fenster- und Fassadenprofilen, zurückgeführt werden.
In diesem Zusammenhang ist die Veröffentlichung des Gesamtverbandes der deutschen Aluminiumindustrie e.V., Aluminium im Bauwesen, "An die Zukunft denken - mit Aluminium bauen", Grundlage der v.g. Forderung.
Es muss ein nachweisbarer produktspezifischer Recyclingprozess für eine Nachhaltigkeitsbewertung (EPD = Environmental Product Declaration) als Grundlage für Gebäudezertifizierungssysteme (LEED Leadership in Energy and Environmental Design, DGNB Deutsche Gesellschaft für nachhaltiges Bauen, BNB Bewertungssystem nachhaltiges Bauen) beigebracht werden um einen optimalen Ressourceneinsatz zu gewährleisten.
Auf Anforderung des AG hat der AN über die Einhaltung der v.g. Forderungen projektbezogene Bescheinigungen des Herstellers bzw. Prüfzeugnisse und Nachweise vorzulegen.

Werkstoff Stahl
Stahlteile (Anker-, Unterkonstruktionen, geschweißte Konstruktionen, etc.) sind in feuerverzinkter Ausführung vorzusehen. Stahlbleche sind verzinkt auszuführen.
Die Nachbesserung von Fehlstellen, Beschädigungen, sowie das Nacharbeiten von etwaigen Schweißstellen hat entsprechend DIN EN ISO 1461 zu erfolgen.

Edelstahl
Verankerungselemente und -mittel, die einem Korrosionsangriff ausgesetzt und für Wartungen nicht zugänglich sind, z. B. Befestigungs- und Verankerungskonstruktionen von vorgehängten Fassaden (Kaltfassaden), sowie alle Verbindungsteile sind grundsätzlich aus rostfreiem Edelstahl herzustellen.
Als Verankerungs-, Verbindungs- und Befestigungselemente dürfen, ohne besonderen Korrosionsschutznachweis gemäß DIN 18516-1, nur nichtrostende Stähle bzw. Stähle gemäß der allgemeine bauaufsichtlichen Zulassung "Z-30.3-6" vom 22. April 2014 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Wiedersprüchen geht die Leistungsbeschreibung in den jeweiligen Positionen den Vorbemerkungen vor.

Profilauswahl
Bei wärmegedämmten Profilen sind nur solche zulässig, bei denen die Innen- und Außenschalen durch Wärmedämmprofile durchgehend kraft- und formschlüssig miteinander verbunden sind.
Die Profile müssen die auftretenden Beanspruchungen gemäß DIN EN 1990 nach DIN EN 1991 incl. der zugeordneten nationalen Anhängen sicher abtragen. Die dabei zwischen Innen- und Außenschalen auftretenden Schubkräfte müssen vom Verbund zuverlässig übertragen werden. Die vom System-Hersteller angegebenen wirksamen Trägheitsmomente (Ix) sind, unter Berücksichtigung der DIBT Richtlinie für thermisch getrennte Profile, für die Auswahl zu berücksichtigen.
Das Prinzip der Wärmedämmung ist für die gesamte Konstruktion einzuhalten.
Alle Verbundprofile der Fenster, und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen
entwässert werden. Sichtbare Entwässerungsschlitze sind mit Kappen abzudecken.
Entwässerung, Dampfdruckausgleichsöffnungen
Entwässerung:
Gemäß DIN 18055 muss sichergestellt sein, dass in die Rahmenkonstruktion eingedrungenes Wasser unmittelbar und kontrolliert abgeführt wird, um Schäden am Fenster und am Baukörper zu vermeiden.
Die Entwässerungsöffnungen zur Außenseite sollen einen Mindestquerschnitt von 5x20 mm haben. Der Abstand der Öffnungen untereinander soll bei diesem Mindestquerschnitt nicht mehr als 600 mm betragen.

Beschläge Aluminium-Fenster
Sind nicht systemgebundene Beschlagteile vorgesehen, müssen diese unter Beachtung der gültigen DIN-Normen ausgewählt werden.

Die für die jeweilige Öffnungsart einzusetzenden Beschläge in ihrer Grundausstattung sind unter Berücksichtigung der Lastannahmen/Gewichte/Größen und der zu erreichenden Öffnungsweite nach den Bemessungstabellen des System-Herstellers einzusetzen. Alle Beschlagteile sind aus nichtrostenden Materialien herzustellen und müssen justierbar sein. Incl. der erforderliche Zusatzteile wie zusätzliche Verriegelungen, Scherenbefestigungen, Eigenanschlag und Bänder.

Mechatronische Beschläge  (formale Regelungen)
Das System besteht aus Fenstern verschiedener Öffnungsarten und -weiten, die über den Schüco Fensterbus (IEEE 485) gesteuert werden.
Zu einem typischen Aufbau gehören Fenster, Netzteile  (24V/28V DC) sowie der Automationsmanager, der die Integration der Fenstersteuerung in die Gebäudeinfrastruktur ermöglicht.
An den Automationsmanager können nach Bedarf Tasterschnittstellen, KNX-Gateway, IP-Gateway oder BACnet-Gateway angeschlossen werden.
Zusätzlich zu den Stromversorgungsleitungen der Fenster (z.B. NHXMH- oder NHXMH-O (RWA, ggf. E30) ist eine lineare Fensterbusleitung J-Y(St)Y (2*2*0,8) zur Lüftungssteuerung der Fenster vorzusehen. Hierzu ist eine Abstimmung mit der bauseitigen Elektroplanung / MSR /TGA usw. zwingend erforderlich.

Mechatronische, in Flügel-und/oder Blendrahmenprofil integrierte 24V DC Antriebs-, und Verriegelungsmotore sowie Fenstersteuerungskomponenten.

Unter Berücksichtigung der Lastannahmen/Gewichte ist der erforderliche Beschlag. die Motoren und Verriegelungsantriebe nach den Bemessungstabellen des Systemherstellers einzusetzen (gemäß Schüco Bestell- und Fertigungskatalogen Tiptronic Simply Smart), inklusive der für sachgemäßen und voll funktionsfähigen Gebrauch notwendigen Zubehörteile innerhalb der Fensterprofile, wie Motorhalter, Zusatzbeschlagteile (Bänder, Sicherungsschere, Konsolen etc.), Fenstersteuergerät, Flachbandleitung, Verbindungskabel (inkl. 6 m bzw. 12m) Anschlussleitung) sowie weiteres Montagezubehör.
Nach Fertigung und Montage ist eine Referenzfahrt des Flügels durchzuführen, um die ordnungsgemäße Funktion sicherzustellen und zu dokumentieren (Funktionsprotokoll). Dazu ist bauseits eine Stromversorgung 230V bereitzustellen.
Spätestens nach der kompletten Funktionsüberprüfung und Inbetriebnahme der Fensterinstallation ist ein Prüfprotokoll zu erstellen und dem AG zu übergeben.

Bei der Planung und Ausführung der Anlagen ist eine Risikoanalyse gemäß VFF Merkblatt KB.01 "Kraftbetätigte Fenster", BGR 232 und der ASR 1.6 durchzuführen.

Bedienelemente und Funktionen werden gesondert beschrieben; der übergeordnete Automationsmanager, Netzteile und Sensoren werden in separaten Positionen und ggf. Gewerken aufgeführt.

Für den Regelbetrieb ist eine bauseitige Stromversorgung 230 V/AC für die Netzteile der Fenster und die der Steuerungskomponenten wie Automationsmanager, KNX-Gateway, BACnet-Gateway, IP-Gateway, etc. zu gewährleisten.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

Elektrisch gesteuerte Feststellanlagen für Feuerschutz- und Rauchschutzabschlüsse
Bei den nachfolgend ausgeschriebenen Komponenten handelt es sich um elektrisch gesteuerte Feststellanlagen an ein- oder zweiflügligen Brand- und Rauchschutztüren.
Bei der Auswahl (Art und Anzahl) der Brandmelder für die Feststellanlagen ist die Feststellanlagen RL (Richtlinie für Feststellanlagen) und die Zulassungen der jeweiligen Hersteller zu verwenden. Hierbei sind insbesondere die Gegebenheit vor Ort und die Einbausituation zu berücksichtigen.
Nach dem betriebsfertigen Einbau der Feststellanlagen am Anwendungsort sind deren einwandfreie Funktion und vorschriftsmäßige Installation durch eine Abnahmeprüfung festzustellen.
Die Abnahmeprüfung darf nur von autorisierten Fachkräften oder von Fachkräften einer dafür benannten Prüfstelle durchgeführt werden.
Für die Instandhaltung und die Wartung ist die DIN 14677 zu berücksichtigen.

Nachkaufgarantie für Aluminium Fenster- und Beschlagssysteme
Für Bauteile der Aluminium Fenster- und Beschlagssysteme, die einem besonderen Verschleiß unterliegen oder die designrelevant sind, ist eine Nachkaufgarantie durch den AN zu gewährleisten. Die Nachkaufgarantie hat mindestens 10 Jahre, ausgehend vom Kauf des ursprünglichen Bauteils durch den AN, zu betragen. Ein Bestätigungsschreiben des Systemlieferanten, des zur Ausführung angebotenen Fabrikats, ist mit der Angebotsabgabe vorzulegen.

Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.
Die Angabe der Licht- und Energiewerte erfolgt nach DIN EN 410. Sie beziehen sich auf einen Standardaufbau. Abweichungen vom Standardaufbau und Einbaulage aus der Senkrechten führen zu Wertänderungen.

Technische Richtlinien des Instituts des Glashandwerks für Verglasungstechnik und Fensterbau, Hadamar (IGH)
DIN 18545 Abdichten  von Verglasungen mit Dichtstoffen
Richtlinie VE-06/01: Beanspruchungsgruppen für die Verglasung von Fenstern vom Institut für Fenstertechnik e.V., Rosenheim

Die Verglasungen sind gemäß  den "Glasbemessungs- und Konstruktionsregeln" nach DIN 18008-1 bis -5 und DIN 18545 "Anforderungen an Glasfalze und Verglasungssysteme" unter Berücksichtigung der EN 12488 (Verklotzung) auszuführen.

Die Glaskanten der beschriebenen Gläser sind nach DIN 1249-11, auszuführen.

Absturzsichernde Verglasungen:
Bei der Ausführung absturzsichernder Verglasungen ist die DIN 18008-4 vom Juli 2013 zu befolgen.
Sofern von der DIN 18008-4 abgewichen wird, bedürfen Absturzsichernde Verglasungen grundsätzlich einer allgemeinen bauaufsichtlichen Zulassung des DIBt "Deutsches Institut für Bautechnik" oder einer Zustimmung im Einzelfall (ZiE) der jeweiligen Bauaufsichtsbehörde. Ist eine ZiE (Zustimmung im Einzelfall) erforderlich, so ist diese durch die Bauherren/Bauherrenvertreter zu beantragen.

Einscheibensicherheitsglas:
Sollte es, bedingt durch die ausgeschriebene Konstruktionsart / Anwendung erforderlich sein, dass eine ESG- oder ESG-H-Scheibe als Außenscheibe einer Isolierglaseinheit in einer Vertikalfassade eingesetzt werden muss, ist der Auftraggeber vom Auftragnehmer in schriftlicher Form über das Risiko einer "Spontanbruch-Gefahr" bei diesen Erzeugnissen aufzuklären.
Bei Verwendung von ESG bzw. ESG-H im Außenbereich ist der Verwendungszweck und die Einbauart schriftlich mit dem Glaslieferanten abzuklären.
Die DIN 18516-1 für hinterlüftete Fassadenplatten und die DIN 18516-4 für Fassadenplatten aus Einscheiben-Sicherheitsglas sind zu berücksichtigen.

Ausfachungen
Für die Lieferung und den Einbau von Ausfachungen gilt sinngemäß die im Abschnitt Verglasung näher beschriebene Regelung.
Die in der nachfolgenden Beschreibung der Paneele gemachten Angaben zu den einzusetzenden Werkstoffen und deren Querschnitt sind formale Mindestanforderungen. Die in den "ZTV" gemachten Angaben zum Wärmeschutz, Schallschutz, Brandschutz und zur Angriffs- und Durchschusshemmung, sowie die für diese Bereiche geltenden DIN-Normen sind zu berücksichtigen.

Der Dämmkern der Paneele ist in jedem Fall in druckfester Ausführung und/oder mit einem druckfesten Einleimer auszuführen. Die anwendungsbezogenen Anforderungen an die Wärmedämmstoffe und die entsprechende DIN EN des Bezeichnungsschlüssels sind gemäß der DIN V 4108-10 auszuwählen. Die Klassifizierung des Brandverhaltens und die Eingruppierung erfolgt nach der DIN EN 13501, bei Schäumen ist die Klasse E zu berücksichtigen, bei Mineralwolle Klasse A1. Kommt als Dämmkern Mineralwolle zur Ausführung, so ist diese in stehender Faser und mit zusätzlicher mechanischer Sicherung gegen Absacken zu verarbeiten.
Der Werkstoff des druckfesten Einleimer richtet sich nach der Vorgabe des ψp W(mk) des Abstandshalter.

Die beschriebenen Paneele müssen nach den allgemein anerkannten Regeln der Technik dampfdiffusionsdicht ausgebildet sein. Durch konstruktive Maßnahmen muss verhindert werden, dass eine Durchfeuchtung sowie eine mechanische Zerstörung des Dämmstoffes eintritt.
Die Oberflächenveredelung der Aluminium-Verbundpaneele ist, wenn in den Positionsbeschreibungen nicht anders angegeben gemäß der Beschreibung in den "ZTV" auszuführen.

Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den Auftraggeber anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Der Meterriss ist, gemäß dem RAL Leitfaden zur Montage 2014-03 Ziffer3.1.2, Nr. 15 Seite 32, in jedem Stockwerk nicht weiter als 10 Meter von jedem Einbauort einer nachfolgend beschriebenen Leistung angeordnet.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 enthalten.
Für nähere Informationen wird der Leitfaden zur Montage der RAL-Gütegemeinschaften Fenster und Haustüren, Frankfurt a. M. empfohlen.

Die Anschlussfugenabdichtung vom Baukörper zum Element zur kalten Außenseite, sowie zur warmen Innenseite, ist entsprechend der Anforderungen aus dem Wärmeschutznachweis gemäß Energieeinsparverordnung (EnEV) für Bauanschlüsse auszuführen.

Die nachfolgend spezifizierten Folien dienen als Elementabdichtungen.
Folien sind vor Erstellung der Außenschale anzubringen.
Materialdicke: 0,75 mm
Folienbreite: ca. 250 mm

Sollten bedingt durch den Verwendungsort oder Art der Bauteile ein andere Funktion hinsichtlich der Beschaffenheit und Ausführung der Folien gefordert sein, wird dieses gesondert beschrieben.

Fensterbänke
Bei Fensterbänken mit einer Ausladung > 150 mm ist die vordere Kante der Fensterbank mit entsprechenden Konstruktionen gegen Abknicken zu sichern. Die Fensterbank ist auf der Unterseite mit einer Antidröhnmasse (Baustoffklasse B1 nach DIN 4102) von ca. 1,5 mm Dicke zu beschichten. Der Anteil der beschichteten Fläche darf 50% der Gesamtfläche nicht unterschreiten. Fensterbänke sind grundsätzlich so auszubilden, dass Schlagregenwasser sicher nach außen über die Fassade abgeleitet wird und kein Wasser in das Gebäude bzw. die Wärmedämmungen eindringen kann. Die Ableitung muss so erfolgen, dass eine Verschmutzung der Fassade weitgehend vermieden wird. Die Neigung der Attikaverkleidungen sowie der Fensterbänke darf 5% nicht unterschreiten. Der Überstand der Abtropfkanten über der Vorderkante der fertigen Fassade soll mindestens 30-40 mm betragen. Der Überstand darf 20 mm entsprechend den Richtlinien für die Planung und Ausführung von Dächern mit Abdichtungen - Flachdachrichtlinien nicht unterschreiten. Die Befestigung ist grundsätzlich nach statischen Erfordernissen auszuführen, sowie sind thermisch bedingte Längenänderungen durch ausreichende Dehnungsmöglichkeiten sicherzustellen.

Verankerung Fenster / Tür
Die Verankerung von Fenster- und Türwänden hat gemäß DIN 18360 und den örtlichen Gegebenheiten statisch ausreichend zu erfolgen.
Der Leitfaden zur Montage der RAL-Gütegemeinschaften Fenster und Haustüren, Frankfurt a. M, Stand 2014-03, Ziffer 3.1.2, Nr.7 Seite 23 ist zu berücksichtigen.

Baukörperanschlüsse - Innenelemente
Die Ausbildungen der Anschlüsse der Innenelemente ist gemäß den nachfolgenden Beschreibungen vorzunehmen.
Die Anschlüsse zum Baukörper müssen den Anforderungen aus dem Schallschutz gerecht werden.
Die Anforderungen an die Anschlussfugenausbildung sind in DIN 4108-7, DIN 4109 sowie DIN 18355 enthalten.
Der Leitfaden zur Montage der RAL-Gütegemeinschaften Fenster und Haustüren, Frankfurt a. M, Stand 2020-03, Ziffer 3.1.2, Nr. 7, Seite 33 ist zu berücksichtigen.

Bei Öffnungen mit größeren Spannweiten, auskragenden Bauteilen usw., sind größere Bauwerksbewegungen im Bereich der Anschlüsse zu erwarten.

Oberflächenbehandlung

Farb-Beschichtung (Pulver) für Aluminiumprofile
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.

*Hinweis: Technische Vorgaben und bauphysikalische Anforderungen*
Technische Vorgaben und bauphysikalische Anforderungen

Soweit in den Leistungsbeschreibungen für einzelne Positionen keine anderen Angaben erfolgen, gelten die nachstehenden Vorgaben:

Wärmeschutz, Berechnung nach DIN EN ISO 10077-2, maßabhängig

Wärmeschutzanforderungen
Wärmeschutz, Berechnung nach DIN EN ISO 10077-2, maßabhängig
Wärmeschutz der Elemente (Uw) nach DIN EN ISO 10077-1:2010-05

Uw (Fenster) <= 1,00 W/m²K
Ud (Tür) <= 1,30 W/m²K

Daraus ergeben sich nachfolgende notwendige Mindestanforderungen an Profil, Glas und Paneel:
Uf,bw (Fenster) <= 1,20 W/m²K
Uf,bw (Tür) <= 1,60 W/m²K
Ug <= 0,60 W/m²K 3-fach Verglasung nach BAZ mit KS-Randverbund psi = 0,034 W/mK und g<=0,60 bzw. in der Positionsbeschreibung
Up (Paneel) <= 0,60 W/m²K mit Randverbund psi <= 0,05 W/mK

Die Vorgaben an den U-Wert der Gesamtelemente/Positionen sind bindend und rechnerisch nachzuweisen!
Sollten die Elemente mit dem ausgeschriebenen Glas den Wert überschreiten sind vom AN Profilkonstruktionen mit besseren Uf-Werten und/oder Verglasungen/Ausfachungen mit besseren Ug- und/oder psi-Werte anzubieten.

Das Einhalten des Uw/cw-Wertes ist bei anderen, als ausgeschriebenen Konstruktionen/Systemen durch rechnerischen Nachweis zu erbringen!

Der Gesamtenergiedurchlassgrad und der Lichttransmissionsgrad sind objektbezogen über die CE-Kennzeichen der Verglasung nachzuweisen.

Anforderungen an die Bauteile
Die entsprechenden Nachweise sind nach Aufforderung durch den AG in schriftlicher Form vorzulegen. Der AN hat im Rahmen seiner EG-Konformitätserklärung die Übereinstimmung seines Produkts mit den Anforderungen nach DIN EN 13830 zu erklären.

Die vorgenannten Werte beziehen sich auf Standardelemente.
Gegebenenfalls können andere Elementformen/Öffnungsvarianten oder Profilkombinationen abweichende Klassifizierungen haben.

Fenster nach DIN EN 14351-2
Luftdurchlässigkeit nach DIN EN 12207 Klassifizierung:  4
Schlagregendichtheit nach DIN EN 12208 Klassifizierung, Prüfverfahren A:  9 A
Widerstandsfähigkeit bei Windlast nach DIN EN 12210 Klassifizierung:  C5
Bewertetes Schalldämm-Maß Rw: 32 dB

Außentüren nach DIN EN 14351-1
Luftdurchlässigkeit nach DIN EN 12207 Klassifizierung:  2
Schlagregendichtheit nach DIN EN 12208 Klassifizierung, Prüfverfahren A:  3A
Widerstandsfähigkeit bei Windlast nach DIN EN 12210 Klassifizierung:  C2
Bewertetes Schalldämm-Maß Rw: 32 dB

Lastannahmen

Winddruck auf  Außenbauteile nach DIN EN 1991-1-4 incl. der nationalen Anhänge
Angaben für Gebäude mit rechteckigem Grundriss
Windzone:  II
Geländekategorie: II/III
Gebäudehöhe h: gemäß Planunterlagen
Einbauhöhe Ze: gemäß Planunterlagen
Gebäudebreite b: gemäß Planunterlagen
Gebäudetiefe d: gemäß Planunterlagen
Höhe über NHN gemäß Planunterlagen

Waagerechte Verkehrslast (Seitenkraft) nach DIN EN 1991-1-1 und -2 incl. der nationalen Anhänge als Zusatzlasten mit 1,00 kN/m in Brüstungshöhe wirkend.

Oberflächenbehandlung

Die Oberflächenbehandlung ist gemäß den "ZTV für Metallbau- und Verglasungsarbeiten" auszuführen.

Wenn in den Positionsbeschreibungen nicht anders beschrieben, ist die Oberflächenbehandlung der Aluminiumprofile und der Farbton wie folgt auszuführen:

Aluminiumprofile als Pulverbeschichtung:
außen und innen in RAL nach Wahl des AG

Betätigungen/Handhaben Fenster: Edelstahl
Betätigungen/Handhaben Türen:  Edelstahl
Türbänder:  C-0

Der endgültige Farbton wird nach Auftragserteilung bekannt gegeben.

*Hinweis: Systembeschreibung*
Systembeschreibung

Bieterangaben:
Für folgende Systeme sind durch den Bieter Fabrikats-, Produkt- und Typenbezeichnungen einzutragen.

Fehlende Gleichwertigkeit oder / und fehlende Eintragungen führen zum Ausschluss des Angebotes.

Die Angaben der formalen Profilabmessungen (Bautiefen und Ansichtsbreiten) und der Konstruktionsmerkmale sind zu berücksichtigen. Abweichungen von den hier gemachten Angaben werden in den jeweiligen Positionsbeschreibungen aufgeführt.
Gegebenenfalls aus statischen und aus formalen Gründen verstärkte Profile werden an dieser Stelle nicht genannt. Vom Auftraggeber gewünschte formale Profilabmessungen entbinden den Auftragnehmer nicht von der Verpflichtung zu einem statischen Nachweis.
Soweit nicht in den Systembeschreibungen anderweitig beschrieben, sind die Verglasungsdichtungen so geformt, dass sie für den Betrachter nicht in Form eines breiten Randes in Erscheinung treten.

Auf der Basis der Berechnung und/oder der Tabellenwerte ist der Nachweis mit folgender Dimensionierung für alle tragenden Profile in prüfbarer Form zusammen mit den Ausführungszeichnungen vorzulegen. Die hier genannten formalen Abmessungen, Ansichtsbreite und Tiefe sind Mindestanforderungen und sind den statischen und architektonischen Anforderungen anzupassen.

Aus diesem Grund sind zur Vereinfachung der Produktsuche Richt- bzw. Leitfabrikate aufgeführt. Es steht dem Bieter frei alternative Fabrikate / Systeme anzubieten. Alle geforderten Parameter und die benötigen Geometrien sind durch systemzugehörige Einbaudetails nachzuweisen und dem Angebot beizulegen.

System 1 -  Hochwärmegedämmtes Aluminium-Fenster-System mit mindestens 75 mm Grundbautiefe.
Leitfabrikat: AWS 75.SI+

Konstruktionsmerkmale:
Raumseitig aufschlagender Flügelrahmen mit 10 mm Flächenversatz zur Rahmenebene, Außenseite flächenbündig.
Wärmedämmende Isolierstege mit drei Hohlkammern bilden den Anschlag für die koextrudierte, mit einem Schaumkern ausgestattete Doppelhohlkammer-Mitteldichtung.
Das System ist mit rechteckigen Glasleisten auszustatten.
Die Montage der Glasleisten erfolgt mittels toleranzausgleichenden Kunststoffhaltern.
Bei RWA-Anforderungen sind die im Prüfbericht vorgesehenen Isolierstege zu verwenden.

Profilbautiefen:
Blendrahmen, Pfosten, Riegel: mindestens 75 mm
Flügelrahmen: mindestens 85 mm

Profilansichtsbreiten (gemäß Positionsbeschreibung):
Blendrahmenverbreiterung: ca. 54/100 mm
Blendrahmen: ca. 69/99 mm
Einsatzblendrahmen: ca. 44 mm
Pfosten/Riegel: ca. 94/104 mm (teilweise mit Verstärkung, nach statischer und konstruktiver Erfordernis)
Flügelrahmen (Fenster): ca. 41 mm
Stulpprofil: ca. 67 mm

Angaben des Bieters

Angebotenes System : ...........................................................................................

System 1A -  Aluminium-Fenster-System mit mindestens 65 mm Grundbautiefe.
Leitfabrikat: AWS 65

Konstruktionsmerkmale:
Raumseitig aufschlagender Flügelrahmen mit 10 mm Flächenversatz zur Rahmenebene, Außenseite flächenbündig.
Die großvolumige Hohlkammer-Mitteldichtung wird im Bereich der Dämmzone angeordnet.
Das System ist mit rechteckigen Glasleisten auszustatten.
Die Montage der Glasleisten erfolgt mittels toleranzausgleichenden Kunststoffhaltern.

Profilbautiefen:
Blendrahmen, Pfosten, Riegel: mindestens 65 mm
Flügelrahmen: mindestens 75 mm

Profilansichtsbreiten (gemäß Positionsbeschreibung):
Blendrahmenverbreiterung: ca. 54/100 mm
Blendrahmen: ca. 69/99 mm
Einsatzblendrahmen: ca. 44 mm
Pfosten/Riegel: ca. 94/104 mm (teilweise mit Verstärkung, nach statischer und konstruktiver Erfordernis)
Flügelrahmen (Fenster): ca. 41 mm
Stulpprofil: ca. 67 mm

Angaben des Bieters

Angebotenes System : ...........................................................................................

System 2 - Hochwärmegedämmtes Tür-System mit 75 mm Grundbautiefe, für besonders schwere und übergroße Flügel mit hoher Dauerbelastung
Leitfabrikat: ADS 75 HD.HI o. glw.

Konstruktionsmerkmale:
Innen und außen flächenbündige Türkonstruktion mit beidseitig umlaufender 5 mm Schattenfuge, bei zweiflügeligen Antipanik-Türen mit 11 mm Schattenfuge.
Die Verbundleisten sind mit Schaumdämmstoff für hohe Wärmedämmung ausgestattet.
Die Türflügelprofile sind mit geteilten Verbundleisten bestückt.
Das System ist mit rechteckigen Glasleisten auszustatten.
Für den erhöhten Wärmeschutz sind Verglasungsdichtungen mit Fahnen einzusetzen.
Der untere Türabschluss ist, soweit keine anderen Anforderungen an den Fußpunkt durch Normen / Richtlinien / LBO's gegeben sind, mit einer Aluminium-/Kunststoff- Anschlagschwelle, Höhe 20 mm und einem Dichtungssystem für den Dichtschluss bei einem Prüfdruck bis 150 PA nach DIN EN 12208 auszustatten.

Profilbautiefen:
Blendrahmen, Pfosten, Riegel, Flügelrahmen (Tür):  mindestens 75 mm

Profilansichtsbreiten außen: (gemäß Positionsbeschreibung):
Blendrahmenverbreiterung: ca. 26 bis 100 mm (je nach Positionsbeschreibung)
Blendrahmen:  ca. 69 mm
Pfosten/Riegel:  ca. 104 mm
Flügelrahmen, nach außen öffnend:  ca. 98 mm
Flügelrahmen, nach innen öffnend:  ca. 73 mm

Angaben des Bieters

Angebotenes System : ...........................................................................................

System 2A - Tür-System mit 65 mm Grundbautiefe
Leitfabrikat: ADS 65 o. glw.

Konstruktionsmerkmale:
Innen und außen flächenbündige Türkonstruktion mit beidseitig umlaufender 5 mm Schattenfuge, bei zweiflügeligen Antipanik-Türen mit 11 mm Schattenfuge.
Die Türflügelprofile sind mit geteilten Verbundleisten bestückt.
Das System ist mit rechteckigen Glasleisten auszustatten.

Profilbautiefen:
Blendrahmen, Pfosten, Riegel, Flügelrahmen (Tür):  mindestens 65 mm

Profilansichtsbreiten außen: (gemäß Positionsbeschreibung):
Blendrahmenverbreiterung: ca. 26 bis 100 mm (je nach Positionsbeschreibung)
Blendrahmen:  ca. 69 mm
Pfosten/Riegel:  ca. 104 mm
Flügelrahmen, nach außen öffnend:  ca. 98 mm
Flügelrahmen, nach innen öffnend:  ca. 73 mm

Angaben des Bieters

Angebotenes System : ...........................................................................................

System 3 - ungedämmtes rauchdichtes Aluminium Tür-System nach DIN 18095 mit mindestens 65 mm Grundbautiefe
Leitfarbikat: Schüco ADS 65.NI SP o. glw.

Konstruktionsmerkmale:
Die Konstruktion ist außen und innen flächenbündig.
Es dürfen nur geprüfte, zum System gehörende Gläser und/oder Ausfachungen eingesetzt werden.
Die Abdichtung der Gläser und/oder Ausfachungen erfolgt mit äußeren und inneren EPDM- Dichtungen.
Es dürfen nur geprüfte, zum System gehörende Beschläge eingesetzt werden.
Die Abdichtung im Fußpunkt (Sockel) erfolgt durch eine sich - beim Schließen der Tür - automatisch absenkende Dichtung.
Die Montage der Elemente hat nach den Vorgaben des Allgemeinen bauaufsichtlichen Prüfzeugnisses zu erfolgen.
Die Türen sind rauchdicht nach DIN 18095 auszuführen.
Die Kennzeichnung erfolgt durch ein Typenschild.

Profilbautiefen mit mittiger Verglasung:
Blendrahmen, Pfosten, Riegel, Flügelrahmen und Sockel: mindestens 65 mm

Profilansichtsbreiten:
Blendrahmen: ca. 69 mm
Pfosten, Riegel:  ca. 94 mm
Blendrahmenverbreiterung: ca. 44 mm
Türflügelrahmen: ca. 73/98 mm
Flügelsockel: ca. 98 mm
Sockel: ca. 106 mm

Angaben des Bieters

Angebotenes System : ...........................................................................................

System 3A - Aluminium-Glas-Innentürkonstruktion mit 65 mm Grundbautiefe
Leitfarbikat: Schüco ADS 65.NI o. glw.

Konstruktionsmerkmale:
Die Konstruktion ist außen und innen flächenbündig. Thermisch nicht getrenntes Einkammerhohlprofile, 65mm Bautiefe

Profilbautiefen:
Blendrahmen, Pfosten, Riegel, Flügelrahmen und Sockel: 65 mm

Profilansichtsbreiten:
Blendrahmen: 59/69 mm
Pfosten/Riegel: 84/94 mm
Blendrahmenverbreiterung: 44 mm
Türflügelrahmen: 73/98 mm
Flügelsockel: 98 mm
Sockel: 106 mm

Angaben des Bieters

Angebotenes System : ...........................................................................................

Brandschutztüren in der Innenanwendung

Die nachfolgend beschriebenen Brandschutz-Konstruktionen sind zulassungspflichtige Bauteile.
Diese bauaufsichtliche Zulassung muss erteilt sein.
Die Angaben aus dem Genehmigungsantrag und die Auflagen aus dem Zulassungsbescheid sind bei der Bauausführung zu berücksichtigen und zu befolgen.
Eine Ausfertigung des Zulassungsbescheides muss dem Auftraggeber zusammen mit den Ausführungszeichnungen vorgelegt werden.
Feuerschutzabschlüsse sind gemäß Bauordnung der Länder überwachungspflichtige Bauteile.
Hersteller von Feuerschutzabschlüssen müssen sich von einer - durch das DIBt - anerkannten Überwachungsstelle überwachen und zertifizieren lassen.
Die Kennzeichnung erfolgt durch ein Typenschild.
Der Firmenname oder die Firmenkennzahl ist aus dem Typenschild ersichtlich.

System 4 - Aluminium-Glas-Brandschutzkonstruktion F30 und T30/RS nach DIN 4102 / DIN 18095 mit 80 mm Grundbautiefe
Leitfarbikat: Schüco ADS 80 FR 30 o. glw.

Kennzeichnung:
Die Kennzeichnung erfolgt durch ein Zulassungsschild.

Konstruktionsmerkmale:
Die tragende Konstruktion mit 80 mm Grundbautiefe besteht aus stranggepressten, thermisch getrennten 5-Kammer-Aluminium-Hohlprofilen (geprüfter Werksverbund). Teilweise werden spezielle Brandschutz-Isolatoren eingebracht. Alle Eck- und T- Verbindungen werden mechanisch (nagelbar) und mit sicherer Kleberspritztechnik ausgeführt. Multifunktionsnut zur klemmbaren Befestigung der Beschläge (Schlösser, Sicherungsbolzen, E-Öffner, Montageanker, Rollenklemmband). Im Falzbereich der Blend-/Flügelrahmen werden beschichtete BS-Dichtbänder in die Multifunktionsnut eingeschoben.
Doppelte, dreiseitig umlaufende Anschlagdichtung. Die Abdichtung im Fußpunkt (Sockel) erfolgt durch eine sich - beim Schließen der Tür - automatisch absenkende Dichtung. Es dürfen nur geprüfte, zum System gehörende Beschläge eingesetzt werden (Art und Ausführung wird im Abschnitt Beschläge näher beschrieben).
Es ist der Einsatz von Brandschutzgläsern (gemäß Zulassung) und/oder Füllungen aus Silikatplatten mit/ohne Bekleidungen aus Aluminiumblech oder ESG. Die Abdichtung der Brandschutzgläser und/oder Ausfachungen erfolgt mit äußeren und inneren EPDM- Dichtungen.
Die feuerhemmenden Türen sind rauchdicht nach EN 1634-3 / DIN 18095 auszuführen.

Profilbautiefen:
Blendrahmen, Pfosten, Riegel, Flügelrahmen, Sockel 80 mm

Profilansichtsbreiten:
Blendrahmen: 59/69 mm
Pfosten, Riegel:  84/94 mm
Blendrahmenverbreiterung: 44 mm
Türflügelrahmen: 73/98 mm
Flügelsockel: 98 mm
Sockel: 106 mm

Angaben des Bieters

Angebotenes System : ...........................................................................................

*Hinweis: Zertifikate und Nachweise*
Folgende Zertifikate und Nachweise sind durch den AN dem Angebot beizulegen oder auf Anforderung der Vergabestelle unverzüglich, spätestens nach 5 Werktagen vorzulegen:

- Zum Eignungsnachweis des Bieters sind entsprechende Referenzen vorzulegen, welche die Leistungsfähigkeit für die ausgeschriebenen Metallbauarbeiten nachweisen.

- Nachweis der Uw-Werte mit einer Uw-Wertberechnung:
1. Vorlegen der zertifizierten Uf-Werte für Profile und Ug-Werte für Glas.
2. Es ist ein von einem unabhängigen Institut zertifiziertes Berechnungsprogramm bzw. ein vom IFT in Rosenheim anerkanntes Berechnungsprogramm zu verwenden.

Fenster:
- Produktpass für die CE-Kennzeichnung der Fenster.

- Der Standard Drehkippbeschlag ist verdecktliegend, ohne sichtbare Bänder bis zu einem Flügelgewicht von 160 kg zertifiziert.
Der angebotene Beschlag muss auf seine mechanische Festigkeit hinsichtlich Zusatzlasten nach DIN 13126-8 geprüft sein (RAL RG 607/3).
Die Sicherung der Klemmfreiheit im Bandbereich bei geöffnetem Fenster ist zu gewährleisten.  Der Fenstergriff ist mit verdecktliegendem Falzgetriebe auszuführen.

- Der Dreh- und DK-Beschlag sind in Korrosionsschutz-Klasse 5 auszuführen.

- Es sind eindeutige Konstruktionsschnitte vorzulegen, aus denen erkennbar ist, dass die mechatronische Kipp- Fensterbeschlag (mit und ohne RWA-Forderung) vollkommen verdeckt liegend im Flügelfalz eingebaut wird und weder von innen noch von außen sichtbar ist (Sicherheitsforderung für die Nutzung - manipulationssicher). Die Antriebe und Verriegelungsmotoren sind aus statischen und bauphysikalischen Gründen ohne Beschädigung der Profile - also ohne Ausfräsungen - einzubauen.

- Für die mechatronischen RWA/NRA-Motore ist die CE-Kennzeichnung sowie die Prüfzeugnisse über die erbrachten Kenndaten gemeinsam mit dem Fenstersystem für
Luftdurchlässigkeit nach DIN EN 12207 Klassifizierung:  4
Schlagregendichtheit nach DIN EN 12208 Klassifizierung, Prüfverfahren A:  9A
Widerstandsfähigkeit bei Windlast nach DIN EN 12210 Klassifizierung:  C5 / B5
beizubringen.

- Nachweis des Klemmschutzes bis Klasse 4 für die kraftbetätigten Fenster nach VFF Merkblatt KB01.2002.

- Nachweis, dass die angebotene RWA-Lösung den erforderlichen RA-Querschnitt erreicht.

- Die angebotene RWA-Anlage muß einen Nachweis der Tauglichkeit als RWA-Zentrale mit Energieversorgung nach EN 12101-10 mit entsprechender CE-Kennzeichung und zugehöriger Leistungserklärung besitzen.

Türen:
- Prüfbericht mit dem Nachweis "Fähigkeit zur Freigabe" bei Fluchttüren.

- Nachweis Beanspruchung von Rollentürbänder in Anlehnung an Klasse 7, DIN 12400.

- Als Außentüren sind hochfrequente mit 1 Million Lastwechsel geprüfte Türbänder anzubieten.

- Eine Nachjustierung der Türflügel in zwei Ebenen muß ohne Aushängen der Türflügel möglich sein.

Innenglas-, Rauch- und Brandschutztüren
- AbP der Rauchschutz-Türkonstruktion

- Bauaufsichtliche Zulassungen für T30/RS-Türkonstruktion und F30-ISO-Konstruktion

- Alle Türverglasungen sind mit beidseitiger Sicherheitsscheibe auszuführen, auch die Brandschutzscheiben.

- Das F30 Brandschutzglas muß einen Aufbau mit beidseitiger Sicherheitsscheibe besitzen und muß die Anforderungen der Widerstandsklasse P1A nach DIN EN 356 erfüllen und damit geprüft sein.

Elektrobauteile
Alle Elektrobauteile im LV wurden mit dem Gewerk Elektroarbeiten abgestimmt. Zusätzliche Elektrobauteile sind in diesem Gewerk enthalten. Im Fall von Nebenangeboten übernimmt der AN Metallbau die Gewährleistung auf die Funktionsfähigkeit des Überganges zu dem Gewerk Elektrotechnik.

Die Kabelverlegung innerhalb der Türkonstruktion ist gemäß den gültigen VDE-Richtlinien und der Muster-Leitungsanlagenrichtlinie auszuführen.

Für alle sicherheitsrelevanten Funktionen an den Fenster- und Türsystemen ist ein nach den gültigen Normen geprüfter Beschlag zu liefern und zur Erstinbetriebnahme der Sicherheitsanlagen ein gültiger Sachkundenachweis vorzulegen.

Firma / Stempel  _________________________________________

Unterschrift  _________________________________________

Datum  ____________________den___________________

*Hinweis: Hinweise zum Angebot*
Hinweise zum Angebot

In den Positionsbeschreibungen sind nachfolgende Grundanforderungen zu beachten:

Die unterschiedlichen Glastypen sowie zugehörige Glaspaneele sind im Auftragsfall zu bemustern und optisch auf einander abzustimmen!

Die Metallprofile sind während der gesamten Montagezeit bis zur Abnahme mit einem sachgemäßen Schutz z.B. durch Abkleben, Abdecken etc. zu schützen! Die Kosten sind jeweils in die Einzelpositionen einzurechnen.

Die Innentüren müssen eventuell auf Grund der örtlichen Bedingungen (Zugangsöffnungen) als Teilelemente geliefert werden und vor Ort zusammengebaut bzw. verbunden werden!

Die Vorgaben an den U-Wert der Gesamtelemente/Positionen sind bindend.
Sollten die Elemente mit dem ausgeschriebenen Glas den Wert überschreiten sind vom AN bessere Profilkonstruktionen und/oder Verglasungen/Ausfachungen mit besseren Ug und/oder psi-Werte anzubieten.
Nach Auftragserteilung ist durch den AN der Nachweis der Uw-Werte mit einer Uw-Wertberechnung zu erbringen. Dabei sind die zertifizierten Uf-Werte für Profile und Ug-Werte und psi-Werte für Gläser/Ausfachungen vorzulegen. Dabei ist ein von einem unabhängigen Institut zertifiziertes Berechnungsprogramm bzw. ein vom IFT in Rosenheim anerkanntes Berechnungsprogramm zu verwenden. Andere Berechnungen werden nicht anerkannt.

Bei der Herstellung der Bauanschlüsse ist zu beachten, dass die Anschlüsse eine Prüfung durch Blowerdoor-Test standhalten. Bei Öffnungselementen wie Fenster und Türen sind die Prüfwerte einzuhalten.

Die in den nachfolgend beschriebenen Positionen aufgeführten Leistungen sind gemäß der "ZTV", sowie den Vorbemerkungen und den vorgestellten technischen Beschreibungen auszuführen.
Alle Positionen sind als komplette, in sich geschlossene und voll funktionsfähige Leistungen anzubieten.
Die Preisangaben der Elementpositionen gelten immer für komplette Lieferung, Verglasung und Montage entsprechend den Vorbemerkungen, sowie den Leistungs- und Systembeschreibungen. Sämtliche Verankerungen und Anschlüsse an angrenzende Bauteile sind in die Einheitspreise einzukalkulieren.
Notwendig erscheinende Änderungen oder Ergänzungen sind mit einer entsprechenden Begründung schriftlich dem Angebot beizufügen.

#### LVStufe 1.1 Aluminium-Fenster- und -Türelemente

**1.1.10 2-flg. Aluminium-Innentür incl. Oberlicht, ohne RS-Anforderungen, Ausführung in SSK 3 Tür-Nr. T-1.01**
2-flg. Aluminium-Innentür incl. Oberlicht,
ohne RS-Anforderungen, Ausführung in SSK 3
Tür-Nr. T-1.01

Abmaße: 2400 x 2600 mm

System: Schüco ADS 65.NI

Türbeschreibung:
Tür 2-flügelig nach außen öffnend DIN L
mit lichtem Durchgang 1250 x 2530 mm

Zusatzbeschläge pro Element:
8 Stück Rollenband ADS 65 NI, EV1
1 Stück  Antipanik- Riegel- Fallenschloss nach DIN EN 179,
mit oberer Verriegelung
Drückerhöhe 1050 mm über OKFF, ohne Wechsel, geteilte Drückernuss, Edelstahl- Stulp, Riegel und Falle, vernickelt, Schließplatte. Vorgerichtet für Profilzylinder.
1 Stück innenliegender Falztreibriegel am
Standflügel
1 Stück Obentürschließer ASSA DC700 Set
m. Gleitschiene G193, EV1 ( am Gangfügel )
2 Stück Edelstahl-Türdrücker nach DIN 18273 mit Rosetten und Profilzylinderrosette aus Edelstahl.
1 Stück Türschließer mit Gleitschiene und integrierter elektromechanischer Feststellung für Brand- und Rauchschutztüren inkl. Rauchschaltzentrale und Nottaster
1 Stück Automatische Türabdichtung gemäß DIN 18095.

Oberflächen:
pulverbeschiuchtet und einbrennlackiert
Profile: RAL nach Wahl, RAL 7016 anthrazit

Füllung:
2 Stück 3-fach-Isolierglas
TRAV-Prüfung und Zulassung, Mehrfach VSG
Schallschutzglas 42 dB
incl. Fertigung und Montage

Zusätzlich ist ein dämpfender Öffnungsbegrenzer einzusetzen.

Angaben des Bieters
Angebotener Beschlag : ..........................................................

Bauanschluss:
Der Baukörper ist mehrschalig ausgebildet. Die Elemente sind in der Tragebene in einer ca. 150 mm breiten Trockenbauwand mit MSH-Profilen einzubauen.
Die Anschlussfuge zwischen Blendrahmen und Baukörper ist mit Multifunktionsdichtband (innen und außen rauchdicht) abzudichten.

gemäß Zulassung als schalldichte Anschlussausbildung. Die Anschlüsse der Schallschutztüren bzw. Seitenteile/Oberlichter an Bauteilen wie Wände/Decken müssen hinsichtlich der mechanischen Festigkeit und der dauerhaften Abdichtung mit dauerelastischer Dichtungsmasse bei sinngemäßer Anwendung der DIN 18540, Teil 1 fachgerecht ausgeführt werden.
Der Einbau der Elemente darf nur in Wänden gemäß Zulassung erfolgen. Die Sockelhöhe der Seitenteile ist mit den Aufbau der anschließenden Basispunkte abzustimmen. Die Verankerung hat gemäß Prüfbericht mit bauaufsichtlich zugelassenen Dübeln zu erfolgen (DIN 18056).
Die Fugen sind mit Silikon-Dichtungsmasse dauerhaft abzudichten. Der Hohlraum zum Baukörper ist mit nicht brennbarer Mineralwolle Klasse A nach DIN 4102 dicht zu stopfen.

Im Fußpunkt werden die Elemente mit einem Basisprofil (Mehrkammer-Hohlprofil) und einem verzinkten Quadratstahlrohr auf dem Stahlwinkel befestigt.
Die Anschlussfuge ist mit Wärmedämmung auszufüllen und mit dauerelastischen Dichtstoffen zu versiegeln.
Auf der Außenseite ist die Dichtungsfolie an der Basiskonstruktion eingespannt. Die Folie ist bis auf den tragenden Baukörper zurückzuführen und dort zu verkleben. Zusätzlich ist eine Aluminium-Fensterbank anzubringen - siehe separate Position.
Endgültige Ausführung gemäß Detailplanung des Architekten.

Verglasung:
Das einzusetzende 3-fach Schallschutz-Isolierglas muß gemäß Bedarfsberechnung mindestens einen Schalldämmwert: Rw,P >=  42 dB
Abstandshalter/Kunststoff- Randverbund mit Psi<=0,034 W/mK besitzen.
Glasdicken und -aufbau: innen und außen VSG nach DIN 18008.
Glasdicken und -aufbau: nach Glasstatik des AN!

Alle Komponenten müssen den Anforderungen des Systemgebers entsprechen.

Komplett einschließlich, Verglasungen, Ausfachung und aller erforderlichen Beschläge etc. liefern und montieren.
Menge: 1,000 St

**1.1.20 Zulage als Alu-Rauchschutz-Tür-Element T-1.01**
Aluminium-Rauchschutz-Tür-Element nach DIN 18095 zu Pos. 1

Abmessung ca.: 2400 mm x 2600 mm

Einbauort: Ebene -1
Elementnummer: 1.01

Konstruktion: Rauchschutztürkonstruktion gemäß Beschreibung in den Vorbemerkungen in System 3

Aufteilung gemäß Detail- und Ausführungsplanung.

Türbeschlag 1-fl. NA-Tür:  wie in Pos.10. beschrieben ausführen, aber hier zusätzlich mit absenkbare Bodendichtung
Bauanschluß:  wie in Pos.10 beschrieben ausführen.
Verglasung:  wie in Pos.10 beschrieben ausführen.
Oberflächenausführung:  wie in Pos.10.beschrieben ausführen.

Bei der Ausführung ist die Detailplanung entsprechend zu berücksichtigen.

Alle Komponenten müssen den Anforderungen des Systemgebers entsprechen.

Komplett einschließlich, Verglasungen, Ausfachung und aller erforderlichen Beschläge etc. liefern und montieren.
Menge: 1,000 St

**1.1.30 Zulage zu Pos. 10 AutomatikTürantrieb für 2-flg. Drehflügeltüranlagen**
Zulage zu Pos. 10 AutomatikTürantrieb für 2-flg. Drehflügeltüranlagen

Technische Vorrüstung der vorbeschriebenen Türanlage für Automatische Drehflügelantriebe einschließliche eventuell erforderlicher Profilverbreiterungen und Kabelführungen in den Aluminiumprfolielen, einschl. Kableübergänge und Anschlußdose.

Automatischer Drehtürantrieb ED 250 (2-flügelig) liefern und montieren.
System: elektromechanischer Drehtürantrieb in "Full-Energy"-Ausführung für schwere Türen (bis 1600 mm Breite, 400 kg Gewicht).
Ausführung: 2-flügelige Anlage inkl. integrierter Schließfolgeregelung (ESR) für Brandschutztüren.
Antriebe: 2 Stück ED 250 Antriebe (für Gang- und Standflügel), inkl. Montageplatte, Gleitschiene, Abdeckhaube (Vario-Verkleidung).
Funktionen:
Windlastregelung im Automatikbetrieb.
Leistungsfähige Automatik-Funktionen ("Full Energy") oder "Low Energy" einstellbar.
Integrierte Temperaturmanagement-Software für hohe Lebensdauer.
Einstellbare Öffnungs- und Schließgeschwindigkeit, Öffnungswinkel und Offenhaltezeit.
Sicherheit: Erfüllt EN 16005 und DIN 18650. Integrierte Elektronik zur Absicherung der Schließ- und Öffnungsbewegung (Sicherheitssensoren optional).
Netzanschluss: 230 V AC, 50 Hz.
Oberfläche: [Silber/Edelstahl/nach RAL]
Montage: [Bandseite/Bandgegenseite].

ED 250 Drehtürantrieb
für Türbreiten bis 1600 mm

Bezeichnung: .......................................
(Bietereintrag)

Ausführung: Elektromechanischer Drehflügeltürantrieb
Funktionen: Brandschutz / optional auswählbar

PRODUKTBESCHREIBUNG / FUNKTIONEN
Niedrigenergieantrieb (67N), modular aufrüstbar (150N)
kraftvoll durch Massenträgheitsmoment von 163,33 kgm²
Ausführung Feuer- und Rauchschutz inkl.
Upgrade Card Brandschutz zum
Betrieb gemäss DIN EN14637 / DIBT als Feststellanlage
-Rauchmelderanschluss mit eigensicherer Stromschleife
-Aufhebung der Feststellung durch Ziehen am Türblatt
-Betrieb ohne "?Tür schliessen"? Taster möglich
-Wiederinbetriebnahme durch Öffnen der Tür oder
über Programmschalter
Rauchmeldezentrale RM - ED
Antriebsmasse HxTxB (mm): 70x130x685
Antriebsgewicht ohne Verkleidung (kg): 10,8
Antriebsgewicht einschl. Verkleidung (kg): 12
vereinfachte Montage durch serienmässige
unsichtbarer Montageplatte mit integriertem Kabelkanal
Montagearten:
- DIN-Links und DIN-Rechts
- Band- und Bandgegenseite
wahlweise Automatikbetrieb mit
aktiver, selbstlernender Windlastregelung
einstellbare Push and Go Funktion
wahlweise Türschliesserbetrieb mit
automatischer oder leichter manueller Öffnung
über einstellbarer Power Assist Funktion (aus
0° Position (Servo) nach DIN 18040, DIN Spec 1104)
max. benötigte Öffnungskraft bei Power Assist (N): 23
automatische Fahrkurvenanpassung mit Blockiererkennung
Temperatur Management Programm mit Überlastschutz
einstellbare Öffnungs-, Schliesszeit,
-geschwindigkeit und -kraft
Öffnungsdämpfung einstellbar
einstellbarer Endschlag
Offenhaltezeit (s): 0 - 30
Separat wählbare Offenhaltezeit bei Nacht-Bankimpuls
interner Programmschalter mit Funktionen
AUS / AUTOMATIC / unbegrenzte DAUERAUF / AUSGANG
Statuskontakt zum Anschluss
von Gebäudeleittechnik oder Warmluftschleiern.
Verriegelungsrückmeldung für
einfachen Betrieb mit E-Öffnern und Motorschlössern
mit oder ohne Rückmeldekontakt
einstellbare Entriegelungszeit und -kraft
Impulseingang für Kommunikationsanlagen 8 - 24 V DC/AC
integrierter Zyklenzähler
Energiesparmodus bei geschlossener Tür
LED Statusanzeige mit Serviceintervallanzeige
Interne Bedien- und Updateschnittstelle zur Programmierung und Parametrierung ohne Hilfsmittel

TECHNISCHE MERKMALE
Leistungsaufnahme max. (W): 240
Versorgungsspannung: 230 V AC +/-10%, 50 Hz
Spannungsversorgung für externe Verbraucher:
24 V DC +/-10 %, 1,5 A
Stufenlos einstellbare Schliesskraft EN 4-7 nach EN1154
Schutzart: IP 20
Betriebsgeräusch (dB(A): < 50
Öffnungs- und Schliessgeschwindigkeit einstellbar
Türöffnungswinkel max. (°): 110

ZULASSUNG UND ZERTIFIKATE
Baumustergeprüft nach
DIN 18650 / EN 16005, Klasse 3 (1 Mio. Zyklen)
DIBt zugelassen zur Verwendung an Brandschutztüren
allgemeine Bauartgenehmigung: Z-6.500-2372
geprüft nach DIN 18263-4
Umwelt Produktdeklaration nach DIN ISO 14025
EPD Deklarationsnummer: EPD-DOR-20160041-IBD1-DE
Öffnungskraft < 25N nach DIN 18040 / DIN SPEC 1104
Fertigung nach DIN ISO 9001

EINSATZBEREICHE
Türflügelbreite (mm): bis 1600 mm
Türflügelgewicht (kg): bis 400, abhängig der Türbreite
- für zweiflügelige Türen
- für Innentüren
- für Feuer- und Rauchschutztüren
- für Flucht- und Rettungswegtüren
- für barrierefreie Türen
- für DIN linke und DIN rechte Türen

TÜRART
(a) 1 flügelig '..........'
(b) 2 flügelig, beide Türflügel automatisiert mit
mechan. Schliessfolgeregelung nach EN 1158 '..........'
(c) 2 flügelig, Gangflügel automatisch (ED ESR 1/2) mit
- Standflügel mit Türschliesserfunktion
- Standflügel barrierefrei manuell zu öffnen
- mit Power Assist Funktion nach DIN 18040
- unbegrenzte Offenhaltefunktion
- modular zur Vollautomatisierung aufrüstbar
mechan. Schliessfolgeregelung nach EN 1158 '..........'

MONTAGEPOSITION
(a) Bandseite mit Gleitschiene:
Sturztiefe - 30 bis + 30 mm '..........'
Sturztiefe + 31 bis + 60 mm '..........'
(b) Bandgegenseite mit Gleitschiene:
Sturztiefe - 30 bis + 30 mm '..........'
(c) Bandgegenseite mit Gestänge:
Sturztiefe 0 bis + 225 mm '..........'
Sturztiefe 226 bis + 500 mm '..........'
Achsverlängerung (Antrieb nach oben versetzt):
ohne Achsverlängerung '..........'
mit 20 mm Achsverlängerung '..........'
mit 30 mm Achsverlängerung '..........'
mit 60 mm Achsverlängerung '..........'
mit 90 mm Achsverlängerung '..........'
Achsverlängerung in Antriebsfarbe '..........'

VERKLEIDUNG
'2 flg. durchgeh. Verkl., Bandms.:'....2400......' mm

2 flg. durchgeh. Verkl., Bandms.: '....2400...... 'mm

FARBE
E6 C0 silber'..........'

E6 C0 silber '.......... 'Anthrazit ähnlich RAL 7016'..........'

Anthrazit ähnlich RAL 7016'.......... 'Sonderfarbe nach Beschreibung'..........'

Sonderfarbe nach Beschreibung '.......... 'OPTIONEN
Upgrade Card Professional'..........'

Upgrade Card Professional '.......... '- erweiterte Offenhaltezeit bis 180 s
- Teilöffnung 2 flügeliger Türen
- Stromstossfunktion
Upgrade Card DCW'..........'

Upgrade Card DCW '.......... '- Erweiterung des Antriebs um DCW BUS Anschluss
- steuert Kommunikation und Abläufe mit DCW Schlössern
- Schnittstelle zur Vernetzung über LON/LAN BUS und
Bedienung durch das Türmanagement-System TMS

ZUBEHÖR
BRANDSCHUTZ
zusätzliche Deckenrauchmelder RM-N'.....2.....'

zusätzliche Deckenrauchmelder RM-N '.....2..... 'Handauslösetaster (Tür schliessen)'......2....'

Handauslösetaster (Tür schliessen) '......2.... 'SICHERHEITSSENSOREN
(a) Flatscan SW'..........'

(a) Flatscan SW '.......... '- Lasertechnologie
- für Einsatz bis 4,0 m Montagehöhe
- integrierte Nebenschliesskantenabsicherung
(b) Sensorleiste Prosecure Opti Safe'.....2.....'

(b) Sensorleiste Prosecure Opti Safe '.....2..... '- Infrarottechnologie
- für Einsatz bis 3,5 m Montagehöhe
Auswahl Montage Standard unterh. Gestänge'..........'

Auswahl Montage Standard unterh. Gestänge '.......... 'Auswahl Montage auf Gleitschiene'..........'

Auswahl Montage auf Gleitschiene '.......... '(Höhe nur 42 mm )
Auswahl Montage neben Gestänge,'..........'

Auswahl Montage neben Gestänge, '.......... '(Höhe nur 42 mm )
(c) Sensorleiste IRS 4'..........'

(c) Sensorleiste IRS 4 '.......... '- Infrarottechnologie
- für Einsatz bis 3,0 m Montagehöhe
Wetterschutzhaube passend zur Sensorleiste'..........'

Wetterschutzhaube passend zur Sensorleiste '.......... 'MANUELLE IMPULSGEBER
Schutzgrad: IP 44 (spritzwassergeschützt)'..........'

Schutzgrad: IP 44 (spritzwassergeschützt) '.......... 'Grossflächentst. m. Edelstahltastfl. IP 44'..........'

Grossflächentst. m. Edelstahltastfl. IP 44'.......... 'Zutrittskontrolle Typ:'..........'

Zutrittskontrolle Typ: '.......... 'Funksystem BRC, bidirektional 868.3 MHz
mit Funk Empfänger BRC-R im Antrieb integriert
BRC-W Funk Wandtaster'..........'

BRC-W Funk Wandtaster '.......... 'BRC-T Funkeinbausender/Tasterschnittstelle'..........'

BRC-T Funkeinbausender/Tasterschnittstelle '.......... 'zum Einbau in handelsübliche, bauseitige Taster

MANUELLE IMPULSGEBER MIT OPTISCHER RÜCKMELDUNG
LED Sensortaster, LED Rückmeldung rot - grün
wasserdicht, schlagfest, Schutzgrad IP 69K
(a) Ausführung Kunststoff
zur Schraubmontage ohne Zubehör'..........'

zur Schraubmontage ohne Zubehör '.......... 'Montage a. Unterputzds. m. Aufnahmehalter'..........'

Montage a. Unterputzds. m. Aufnahmehalter '.......... 'zur Montage Aufputz mit Aufnahmehalter'..........'

zur Montage Aufputz mit Aufnahmehalter '.......... '(b) Ausführung gehärtetes Glas
zur Klebemontage ohne Zubehör'..........'

zur Klebemontage ohne Zubehör '.......... 'zur Schraubmontage mit Edelstahlrahmen V2A'..........'

zur Schraubmontage mit Edelstahlrahmen V2A '.......... '(c) Fusstaster Edelstahl, Tastfläche gehärtete Glas
Schraubmontage dir. auf d. Fertigfussboden'..........'

Schraubmontage dir. auf d. Fertigfussboden '.......... 'z. Bodeneinbau p. höhenverstellbar. Halter'..........'

z. Bodeneinbau p. höhenverstellbar. Halter '.......... 'RADARBEWEGUNGSMELDER + RADARTASTER
Radarbewegungsmelder
richtungserkennend'.....2....'

richtungserkennend '.....2.... 'richtungserkenn. m. Querverkehrausblendung'..........'

richtungserkenn. m. Querverkehrausblendung '.......... 'Berührungsloser Wandtast. Radartechnologie'..........'

Berührungsloser Wandtast. Radartechnologie '.......... 'PROGRAMMSCHALTER EXTERN
(a) 4 - stellig Unterputz
nicht abschliessbar'.....1.....'

nicht abschliessbar '.....1..... 'abschliessbar'..........'

abschliessbar '.......... 'abschliessbar mit Profilhalbzylinder'..........'

abschliessbar mit Profilhalbzylinder '.......... '(b) 5 - stellig, Unterputz, BUS Technologie
elektronischer Programmschalter EPS -? DCW
abschliessbar über Codierungssystem'..........'

abschliessbar über Codierungssystem '.......... 'TÜRVERRIEGELUNG
elektronischer Türöffner, Auswahl'..........'

elektronischer Türöffner, Auswahl '.......... 'Schloss, Typ SVP 2xxx, Typ SVP'..........'

Schloss, Typ SVP 2xxx, Typ SVP '.......... 'Schloss, Typ M-SVP 22xx, Typ M-SVP'..........'

Schloss, Typ M-SVP 22xx, Typ M-SVP '.......... 'KABELÜBERGÄNGE
Kabelübergang Edelstahl mit Kabelspirale
für unsichtbare, quetschfreie Verbindungen
KÜ 260 mit kabelspirale 155 mm'.....2.....'

KÜ 260 mit kabelspirale 155 mm '.....2..... 'KÜ 480 mit kabelspirale 370 mm'..........'

KÜ 480 mit kabelspirale 370 mm '.......... 'Lösbare Kabelübergangsteckverbindung LK 12'..........'

Lösbare Kabelübergangsteckverbindung LK 12 '.......... 'MONTAGE- UND SERVICELEISTUNGEN
Fach- und sachkundige Montage'.....1.....'

Fach- und sachkundige Montage '.....1..... 'Fach- und sachkundige Inbetriebnahme'....1......'

Fach- und sachkundige Inbetriebnahme '....1...... 'Wartungsvertrag'.....1.....'
Menge: 1,000 St

**1.1.40 Zulage zu Pos. 10 für Ausführung mit Schalldämmung Rw >= 47 dB**
*** Pauschalposition
Zulage für Ausführung mit Schalldämmung
Prüfwert Rw >= 47 dB (ca. 45 dB im eingebauten Zustand)

Einbauort: Zulage zur vorherigen Hauptposition

Verglasung:  wie Glasaufbau in vorherigen Hauptposition aber
  mindestens 51 dB für Türflügel, Fensterflügel und Festfelder

Der Schalldämmwert Rw,R ist erreichbar, wenn
die Anschlussfuge mit Schalldämmfüllung für den erhöhten Schallschutz ausgeführt wird und mindestens 10-15 dB besser als das Türelement ist.

Liefern und einbauen.
Menge: 1,000 psch

**1.1.50 2-flg. Aluminium-Innentür ohne RS-Anforderungen, Ausführung in SSK 3 Tür-Nr. T-1.02**
2-flg. Aluminium-Innentür ohne
RS-Anforderungen, Ausführung in SSK 3
Tür-Nr. T-1.02

Abmaße: 2400 x 2600 mm

System: Schüco ADS 65.NI

Türbeschreibung:
Tür 2-flügelig nach außen öffnend DIN L
mit lichtem Durchgang 1250 x 2530 mm

Zusatzbeschläge pro Element:
8 Stück Rollenband ADS 65 NI, EV1
1 Stück  Antipanik- Riegel- Fallenschloss nach DIN EN 179,
mit oberer Verriegelung
Drückerhöhe 1050 mm über OKFF, ohne Wechsel, geteilte Drückernuss, Edelstahl- Stulp, Riegel und Falle, vernickelt, Schließplatte. Vorgerichtet für Profilzylinder.
1 Stück innenliegender Falztreibriegel am
Standflügel
1 Stück Obentürschließer ASSA DC700 Set
m. Gleitschiene G193, EV1 ( am Gangfügel )
2 Stück Edelstahl-Türdrücker nach DIN 18273 mit Rosetten und Profilzylinderrosette aus Edelstahl.
1 Stück Türschließer mit Gleitschiene und integrierter elektromechanischer Feststellung für Brand- und Rauchschutztüren inkl. Rauchschaltzentrale und Nottaster
1 Stück Automatische Türabdichtung gemäß DIN 18095.

Oberflächen:
pulverbeschiuchtet und einbrennlackiert
Profile: RAL nach Wahl, RAL 7016 anthrazit

Füllung:
2 Stück 3-fach-Isolierglas
TRAV-Prüfung und Zulassung, Mehrfach VSG
Schallschutzglas 42 dB
incl. Fertigung und Montage

Zusätzlich ist ein dämpfender Öffnungsbegrenzer einzusetzen.

Angaben des Bieters
Angebotener Beschlag : ..........................................................

Bauanschluss:
Der Baukörper ist mehrschalig ausgebildet. Die Elemente sind in der Tragebene in einer ca. 150 mm breiten Trockenbauwand mit MSH-Profilen einzubauen.
Die Anschlussfuge zwischen Blendrahmen und Baukörper ist mit Multifunktionsdichtband (innen und außen rauchdicht) abzudichten.

gemäß Zulassung als schalldichte Anschlussausbildung. Die Anschlüsse der Schallschutztüren bzw. Seitenteile/Oberlichter an Bauteilen wie Wände/Decken müssen hinsichtlich der mechanischen Festigkeit und der dauerhaften Abdichtung mit dauerelastischer Dichtungsmasse bei sinngemäßer Anwendung der DIN 18540, Teil 1 fachgerecht ausgeführt werden.
Der Einbau der Elemente darf nur in Wänden gemäß Zulassung erfolgen. Die Sockelhöhe der Seitenteile ist mit den Aufbau der anschließenden Basispunkte abzustimmen. Die Verankerung hat gemäß Prüfbericht mit bauaufsichtlich zugelassenen Dübeln zu erfolgen (DIN 18056).
Die Fugen sind mit Silikon-Dichtungsmasse dauerhaft abzudichten. Der Hohlraum zum Baukörper ist mit nicht brennbarer Mineralwolle Klasse A nach DIN 4102 dicht zu stopfen.

Im Fußpunkt werden die Elemente mit einem Basisprofil (Mehrkammer-Hohlprofil) und einem verzinkten Quadratstahlrohr auf dem Stahlwinkel befestigt.
Die Anschlussfuge ist mit Wärmedämmung auszufüllen und mit dauerelastischen Dichtstoffen zu versiegeln.
Auf der Außenseite ist die Dichtungsfolie an der Basiskonstruktion eingespannt. Die Folie ist bis auf den tragenden Baukörper zurückzuführen und dort zu verkleben. Zusätzlich ist eine Aluminium-Fensterbank anzubringen - siehe separate Position.
Endgültige Ausführung gemäß Detailplanung des Architekten.

Verglasung:
Das einzusetzende 3-fach Schallschutz-Isolierglas muß gemäß Bedarfsberechnung mindestens einen Schalldämmwert: Rw,P >=  42 dB
Abstandshalter/Kunststoff- Randverbund mit Psi<=0,034 W/mK besitzen.
Glasdicken und -aufbau: innen und außen VSG nach DIN 18008.
Glasdicken und -aufbau: nach Glasstatik des AN!

Alle Komponenten müssen den Anforderungen des Systemgebers entsprechen.

Komplett einschließlich, Verglasungen, Ausfachung und aller erforderlichen Beschläge etc. liefern und montieren.
Menge: 1,000 St

**1.1.60 Zulage als Alu-Rauchschutz-Tür-Element T-1.02**
Aluminium-Rauchschutz-Tür-Element nach DIN 18095 zu Pos. 2

Abmessung ca.: 2400 mm x 2600 mm

Einbauort: Ebene -1
Elementnummer: 1.02

Konstruktion: Rauchschutztürkonstruktion gemäß Beschreibung in den Vorbemerkungen in System 3

Aufteilung gemäß Detail- und Ausführungsplanung.

Türbeschlag 1-fl. NA-Tür:  wie in Pos.50 beschrieben ausführen, aber hier zusätzlich mit absenkbare Bodendichtung
Bauanschluß:  wie in Pos.50 beschrieben ausführen.
Verglasung:  wie in Pos.50. beschrieben ausführen.
Oberflächenausführung:  wie in Pos.50 beschrieben ausführen.

Bei der Ausführung ist die Detailplanung entsprechend zu berücksichtigen.

Alle Komponenten müssen den Anforderungen des Systemgebers entsprechen.

Komplett einschließlich, Verglasungen, Ausfachung und aller erforderlichen Beschläge etc. liefern und montieren.
Menge: 1,000 St

**1.1.70 Zulage zu Pos. 50 AutomatikTürantrieb für 2-flg. Drehflügeltüranlagen**
*** Bedarfsposition ohne GB
Zulage zu Pos. 50 AutomatikTürantrieb für 2-flg. Drehflügeltüranlagen

Technische Vorrüstung der vorbeschriebenen Türanlage für Automatische Drehflügelantriebe einschließliche eventuell erforderlicher Profilverbreiterungen und Kabelführungen in den Aluminiumprfolielen, einschl. Kableübergänge und Anschlußdose.

Automatischer Drehtürantrieb ED 250 (2-flügelig) liefern und montieren.
System: elektromechanischer Drehtürantrieb in "Full-Energy"-Ausführung für schwere Türen (bis 1600 mm Breite, 400 kg Gewicht).
Ausführung: 2-flügelige Anlage inkl. integrierter Schließfolgeregelung (ESR) für Brandschutztüren.
Antriebe: 2 Stück ED 250 Antriebe (für Gang- und Standflügel), inkl. Montageplatte, Gleitschiene, Abdeckhaube (Vario-Verkleidung).
Funktionen:
Windlastregelung im Automatikbetrieb.
Leistungsfähige Automatik-Funktionen ("Full Energy") oder "Low Energy" einstellbar.
Integrierte Temperaturmanagement-Software für hohe Lebensdauer.
Einstellbare Öffnungs- und Schließgeschwindigkeit, Öffnungswinkel und Offenhaltezeit.
Sicherheit: Erfüllt EN 16005 und DIN 18650. Integrierte Elektronik zur Absicherung der Schließ- und Öffnungsbewegung (Sicherheitssensoren optional).
Netzanschluss: 230 V AC, 50 Hz.
Oberfläche: [Silber/Edelstahl/nach RAL]
Montage: [Bandseite/Bandgegenseite].

ED 250 Drehtürantrieb
für Türbreiten bis 1600 mm

Bezeichnung: .......................................
(Bietereintrag)

Ausführung: Elektromechanischer Drehflügeltürantrieb
Funktionen: Brandschutz / optional auswählbar

PRODUKTBESCHREIBUNG / FUNKTIONEN
Niedrigenergieantrieb (67N), modular aufrüstbar (150N)
kraftvoll durch Massenträgheitsmoment von 163,33 kgm²
Ausführung Feuer- und Rauchschutz inkl.
Upgrade Card Brandschutz zum
Betrieb gemäss DIN EN14637 / DIBT als Feststellanlage
-Rauchmelderanschluss mit eigensicherer Stromschleife
-Aufhebung der Feststellung durch Ziehen am Türblatt
-Betrieb ohne "?Tür schliessen"? Taster möglich
-Wiederinbetriebnahme durch Öffnen der Tür oder
über Programmschalter
Rauchmeldezentrale RM - ED
Antriebsmasse HxTxB (mm): 70x130x685
Antriebsgewicht ohne Verkleidung (kg): 10,8
Antriebsgewicht einschl. Verkleidung (kg): 12
vereinfachte Montage durch serienmässige
unsichtbarer Montageplatte mit integriertem Kabelkanal
Montagearten:
- DIN-Links und DIN-Rechts
- Band- und Bandgegenseite
wahlweise Automatikbetrieb mit
aktiver, selbstlernender Windlastregelung
einstellbare Push and Go Funktion
wahlweise Türschliesserbetrieb mit
automatischer oder leichter manueller Öffnung
über einstellbarer Power Assist Funktion (aus
0° Position (Servo) nach DIN 18040, DIN Spec 1104)
max. benötigte Öffnungskraft bei Power Assist (N): 23
automatische Fahrkurvenanpassung mit Blockiererkennung
Temperatur Management Programm mit Überlastschutz
einstellbare Öffnungs-, Schliesszeit,
-geschwindigkeit und -kraft
Öffnungsdämpfung einstellbar
einstellbarer Endschlag
Offenhaltezeit (s): 0 - 30
Separat wählbare Offenhaltezeit bei Nacht-Bankimpuls
interner Programmschalter mit Funktionen
AUS / AUTOMATIC / unbegrenzte DAUERAUF / AUSGANG
Statuskontakt zum Anschluss
von Gebäudeleittechnik oder Warmluftschleiern.
Verriegelungsrückmeldung für
einfachen Betrieb mit E-Öffnern und Motorschlössern
mit oder ohne Rückmeldekontakt
einstellbare Entriegelungszeit und -kraft
Impulseingang für Kommunikationsanlagen 8 - 24 V DC/AC
integrierter Zyklenzähler
Energiesparmodus bei geschlossener Tür
LED Statusanzeige mit Serviceintervallanzeige
Interne Bedien- und Updateschnittstelle zur Programmierung und Parametrierung ohne Hilfsmittel

TECHNISCHE MERKMALE
Leistungsaufnahme max. (W): 240
Versorgungsspannung: 230 V AC +/-10%, 50 Hz
Spannungsversorgung für externe Verbraucher:
24 V DC +/-10 %, 1,5 A
Stufenlos einstellbare Schliesskraft EN 4-7 nach EN1154
Schutzart: IP 20
Betriebsgeräusch (dB(A): < 50
Öffnungs- und Schliessgeschwindigkeit einstellbar
Türöffnungswinkel max. (°): 110

ZULASSUNG UND ZERTIFIKATE
Baumustergeprüft nach
DIN 18650 / EN 16005, Klasse 3 (1 Mio. Zyklen)
DIBt zugelassen zur Verwendung an Brandschutztüren
allgemeine Bauartgenehmigung: Z-6.500-2372
geprüft nach DIN 18263-4
Umwelt Produktdeklaration nach DIN ISO 14025
EPD Deklarationsnummer: EPD-DOR-20160041-IBD1-DE
Öffnungskraft < 25N nach DIN 18040 / DIN SPEC 1104
Fertigung nach DIN ISO 9001

EINSATZBEREICHE
Türflügelbreite (mm): bis 1600 mm
Türflügelgewicht (kg): bis 400, abhängig der Türbreite
- für zweiflügelige Türen
- für Innentüren
- für Feuer- und Rauchschutztüren
- für Flucht- und Rettungswegtüren
- für barrierefreie Türen
- für DIN linke und DIN rechte Türen

TÜRART
(a) 1 flügelig ‘..........‘
(b) 2 flügelig, beide Türflügel automatisiert mit
mechan. Schliessfolgeregelung nach EN 1158 ‘..........‘
(c) 2 flügelig, Gangflügel automatisch (ED ESR 1/2) mit
- Standflügel mit Türschliesserfunktion
- Standflügel barrierefrei manuell zu öffnen
- mit Power Assist Funktion nach DIN 18040
- unbegrenzte Offenhaltefunktion
- modular zur Vollautomatisierung aufrüstbar
mechan. Schliessfolgeregelung nach EN 1158 ‘..........‘

MONTAGEPOSITION
(a) Bandseite mit Gleitschiene:
Sturztiefe - 30 bis + 30 mm ‘..........‘
Sturztiefe + 31 bis + 60 mm ‘..........‘
(b) Bandgegenseite mit Gleitschiene:
Sturztiefe - 30 bis + 30 mm ‘..........‘
(c) Bandgegenseite mit Gestänge:
Sturztiefe 0 bis + 225 mm ‘..........‘
Sturztiefe 226 bis + 500 mm ‘..........‘
Achsverlängerung (Antrieb nach oben versetzt):
ohne Achsverlängerung ‘..........‘
mit 20 mm Achsverlängerung ‘..........‘
mit 30 mm Achsverlängerung ‘..........‘
mit 60 mm Achsverlängerung ‘..........‘
mit 90 mm Achsverlängerung ‘..........‘
Achsverlängerung in Antriebsfarbe ‘..........‘

VERKLEIDUNG
‘
2 flg. durchgeh. Verkl., Bandms.: ‘....2400......‘ mm

FARBE
E6 C0 silber ‘..........‘
Anthrazit ähnlich RAL 7016‘..........‘
Sonderfarbe nach Beschreibung ‘..........‘

OPTIONEN
Upgrade Card Professional ‘..........‘
- erweiterte Offenhaltezeit bis 180 s
- Teilöffnung 2 flügeliger Türen
- Stromstossfunktion
Upgrade Card DCW ‘..........‘
- Erweiterung des Antriebs um DCW BUS Anschluss
- steuert Kommunikation und Abläufe mit DCW Schlössern
- Schnittstelle zur Vernetzung über LON/LAN BUS und
Bedienung durch das Türmanagement-System TMS

ZUBEHÖR
BRANDSCHUTZ
zusätzliche Deckenrauchmelder RM-N ‘.....2.....‘
Handauslösetaster (Tür schliessen) ‘......2....‘

SICHERHEITSSENSOREN
(a) Flatscan SW ‘..........‘
- Lasertechnologie
- für Einsatz bis 4,0 m Montagehöhe
- integrierte Nebenschliesskantenabsicherung
(b) Sensorleiste Prosecure Opti Safe ‘.....2.....‘
- Infrarottechnologie
- für Einsatz bis 3,5 m Montagehöhe
Auswahl Montage Standard unterh. Gestänge ‘..........‘
Auswahl Montage auf Gleitschiene ‘..........‘
(Höhe nur 42 mm )
Auswahl Montage neben Gestänge, ‘..........‘
(Höhe nur 42 mm )
(c) Sensorleiste IRS 4 ‘..........‘
- Infrarottechnologie
- für Einsatz bis 3,0 m Montagehöhe
Wetterschutzhaube passend zur Sensorleiste ‘..........‘

MANUELLE IMPULSGEBER
Schutzgrad: IP 44 (spritzwassergeschützt) ‘..........‘
Grossflächentst. m. Edelstahltastfl. IP 44‘..........‘
Zutrittskontrolle Typ: ‘..........‘
Funksystem BRC, bidirektional 868.3 MHz
mit Funk Empfänger BRC-R im Antrieb integriert
BRC-W Funk Wandtaster ‘..........‘
BRC-T Funkeinbausender/Tasterschnittstelle ‘..........‘
zum Einbau in handelsübliche, bauseitige Taster

MANUELLE IMPULSGEBER MIT OPTISCHER RÜCKMELDUNG
LED Sensortaster, LED Rückmeldung rot - grün
wasserdicht, schlagfest, Schutzgrad IP 69K
(a) Ausführung Kunststoff
zur Schraubmontage ohne Zubehör ‘..........‘
Montage a. Unterputzds. m. Aufnahmehalter ‘..........‘
zur Montage Aufputz mit Aufnahmehalter ‘..........‘
(b) Ausführung gehärtetes Glas
zur Klebemontage ohne Zubehör ‘..........‘
zur Schraubmontage mit Edelstahlrahmen V2A ‘..........‘
(c) Fusstaster Edelstahl, Tastfläche gehärtete Glas
Schraubmontage dir. auf d. Fertigfussboden ‘..........‘
z. Bodeneinbau p. höhenverstellbar. Halter ‘..........‘

RADARBEWEGUNGSMELDER + RADARTASTER
Radarbewegungsmelder
richtungserkennend ‘.....2....‘
richtungserkenn. m. Querverkehrausblendung ‘..........‘
Berührungsloser Wandtast. Radartechnologie ‘..........‘

PROGRAMMSCHALTER EXTERN
(a) 4 - stellig Unterputz
nicht abschliessbar ‘.....1.....‘
abschliessbar ‘..........‘
abschliessbar mit Profilhalbzylinder ‘..........‘
(b) 5 - stellig, Unterputz, BUS Technologie
elektronischer Programmschalter EPS -? DCW
abschliessbar über Codierungssystem ‘..........‘

TÜRVERRIEGELUNG
elektronischer Türöffner, Auswahl ‘..........‘
Schloss, Typ SVP 2xxx, Typ SVP ‘..........‘
Schloss, Typ M-SVP 22xx, Typ M-SVP ‘..........‘

KABELÜBERGÄNGE
Kabelübergang Edelstahl mit Kabelspirale
für unsichtbare, quetschfreie Verbindungen
KÜ 260 mit kabelspirale 155 mm ‘.....2.....‘
KÜ 480 mit kabelspirale 370 mm ‘..........‘
Lösbare Kabelübergangsteckverbindung LK 12 ‘..........‘

MONTAGE- UND SERVICELEISTUNGEN
Fach- und sachkundige Montage ‘.....1.....‘
Fach- und sachkundige Inbetriebnahme ‘....1......‘
Wartungsvertrag ‘.....1.....‘
Menge: 1,000 St

**1.1.80 Zulage zu Pos. 50 für Ausführung mit Schalldämmung Rw >= 47 dB**
*** Pauschalposition
Zulage für Ausführung mit Schalldämmung
Prüfwert Rw >= 47 dB (ca. 45 dB im eingebauten Zustand)

Einbauort: Zulage zur vorherigen Hauptposition

Verglasung:  wie Glasaufbau in vorherigen Hauptposition aber
  mindestens 51 dB für Türflügel, Fensterflügel und Festfelder

Der Schalldämmwert Rw,R ist erreichbar, wenn
die Anschlussfuge mit Schalldämmfüllung für den erhöhten Schallschutz ausgeführt wird und mindestens 10-15 dB besser als das Türelement ist.

Liefern und einbauen.
Menge: 1,000 psch

**1.1.90 Demontage Festverglasung in Aussenfassade (Fensterband) 2,30m x 1,80m**
Demontage Festverglasung in Aussenfassade, Fensterband

Abmessung ca.: 2300 mm x 1800 mm
2 Stck Verglasungen je 1100 mm x 1650 mm

Einbauort: Ebene -1
Elementnummer: F-1.-01

Konstruktion: Bestands-Alu-Profilrahmenkonstruktion, festverglast

Die Bestandsglasfüllungen einschließlich Glasleisten und Abdichtungsmaterial sind zu demontieren und auf Nachweis zu entsorgen. Das Abbruchmaterial wird Eigentum des Auftragnehmers.
Menge: 1,000 St

**1.1.100 Fenster-Element F-1.01 Neuverglasung Uw <=1,00 W/m2K**
Alu-Fenster-Elemente
mit Gesamtwärmedämmwert Uw<= 1,00 W/m²K

Abmessung ca.: 2300 mm x 1800 mm
2 Stck Verglasungen je 1100 mm x 1650 mm

Einbauort: Ebene -1
Elementnummer: F-1.01

Konstruktion: hochwärmegedämmte Fensterkonstruktion gemäß Beschreibung in den Vorbemerkungen in System 1

Profilansichtsbreiten ( außen):
Blendrahmen ca. 69 mm und Fensterflügel ca. 41 mm

Aufteilung nach beiliegender Ansicht in:
2 St unterer durchlaufendes Basisprofil ca. 50 mm hoch
2 St 3-seitige Blendrahmenverbreiterung ca. 44 mm
2 St DK- Fensterflügel

Aufteilung gemäß Detail- und Ausführungsplanung.

DK-Fensterbeschlag:
Verdecktliegender Dreh-Kipp-Beschlag mit Einhandbedienung, für Flügellasten bis 160 kg und einem Öffnungswinkel in Drehstellung von 90°
Der Beschlag ist mit einer in Dreh- und in Kippstellung wirksamen Fehlbedienungssperre ausgestattet.
Die Anzahl und Ausführung der Verriegelungspunkte (Riegelstücke) ist in Abhängigkeit der Größe des Flügels und der Belastung sowie der erforderlichen Wiederstandsklasse, Anhand der Systemvorgaben vorzunehmen.
Die Öffnungsweite der Flügel in Drehstellung beträgt maximal 180°.
Durch Montage eines zusätzlichen Anschlages ist der Öffnungswinkel, der Einbausituation angepasst, auf 90° zu begrenzen.
Korrosionsschutz des Grundbeschlages nach DIN EN 1670:  Klasse 5
Bedienkräfte nach DIN EN 13115:  Klasse 2
Dauerfunktion nach DIN EN 12400:  Klasse 2

Zusätzlich ist ein dämpfender Öffnungsbegrenzer einzusetzen.

Angaben des Bieters
Angebotener DK-Beschlag : ..........................................................

Edelstahl-Fenstergriff:
Das Getriebe wird in den Falz eingebaut.
Das Fenstergriff-Getriebe ist mit Rastpunkten in Dreh-, Verschluss- und Kippstellung ausgestattet.

Bauanschluss:
Der Baukörper ist einschalig ausgebildet. Die Elemente sind in der Tragebene mit einem ca. 60 mm breiten Innenanschlag einzubauen. Auf der Außenseite wird nach dem Einbau der Elemente ein WDVS aufgebracht.
Die Anschlussfuge zwischen Blendrahmen und Baukörper ist mit Multifunktionsdichtband (innen dampfdichte und außen wind- und regendicht) abzudichten.

Im Fußpunkt werden die Elemente mit einem Basisprofil (Mehrkammer-Hohlprofil) und einem verzinkten Stahlrohr auf dem Stahlwinkel befestigt.
Auf der Innenseite ist die Basiskonstruktion für den Anschluss einer bauseitigen Fensterbank vorzurichten. Die Anschlussfuge ist mit Wärmedämmung auszufüllen und mit dauerelastischen Dichtstoffen zu versiegeln.
Auf der Außenseite ist die Dichtungsfolie an der Basiskonstruktion eingespannt. Die Folie ist bis auf den tragenden Baukörper zurückzuführen und dort zu verkleben. Zusätzlich ist eine Aluminium-Fensterbank anzubringen - siehe separate Position.
Endgültige Ausführung gemäß Detailplanung des Architekten.

Verglasung:
Das einzusetzende 3-fach Wärmeschutz-Isolierglas muß gemäß Wärmebedarfsberechnung mindestens einen Wärmedurchgangs- koeffizienten von Ug<= 0,60 W/m²K mit g <= 60% und einem thermisch verbessertem Abstandshalter/Kunststoff- Randverbund mit Psi<=0,034 W/mK besitzen.
Glasdicken und -aufbau: innen und außen VSG nach DIN 18008.
Glasdicken und -aufbau: nach Glasstatik des AN!

Oberflächenausführung:
Farbton: als Pulverbeschichtung innen und außen in RAL nach Wahl des AG

Alle Komponenten müssen den Anforderungen des Systemgebers entsprechen.

Komplett einschließlich, Verglasungen, Ausfachung und aller erforderlichen Beschläge etc. liefern und montieren.
Menge: 1,000 St

**1.1.110 Zulage/Mehrpreis für Ausführung der Fensterelemente in RC 3**
Zulage/Mehrpreis für Ausführung der Fensterelemente in RC 2 nach DIN EN 1627

Der vorbeschriebenen Fensterposition

Folgende Komponenten müssen den Anforderungen aus der Norm und des Prüfzeugnisses des Systemgebers entsprechen, bzw. eingehalten werden:

Rahmenprofile
Einbruchhemmende Beschläge
Einbruchhemmendes Glas P4A DIN EN 356
Ausführung und Anzahl der Befestigungspunkte
Der Baukörper
Die Fertigungsrichtlinien des Systemgebers

Sollten für den Fenstertyp, bedingt durch die Größe, Form, Profilauswahl etc., kein Prüfzeugnis vorliegen, so hat die Ausführung in Anlehnung an das entsprechende Zeugnis zu erfolgen, die Abweichungen sind dem AG schriftlich mitzuteilen.

Ein entsprechendes Prüfzeugnis über das Element, sowie eine Werks- und Montagebescheinigung ist auszustellen und dem Bauherren auszuhändigen.
Menge: 1,000 St

#### LVStufe 1.2 Sonstiges

**1.2.10 Zulage Aluminium Außenfensterbänke**
Zulage Aluminium Außenfensterbänke

Gefertigt aus ca. 2 mm dicken straggepreßten Aluminiumprofilen 4x gekantet.

Ausladung ca. 280 mm incl. seitliche Endkappen,

Die Fensterbänke sind an der Basiskonstruktion der Fensterelemente  anzuschrauben.
Sie werden zusätzlich vorne durch Halter gegen Abheben gesichert.

Erforderliche Fensterbankstöße sind grundsätzlich mit Rillenstoßverbindern unterlegt abzudichten und zusätzlich so auszuführen, dass eine ungehinderte Materialausdehnung gewährleistet ist. Der Neigungswinkel darf 5 Grad nicht unterschreiten.
Der Fensterbanküberstand sollte mind. 30-40 mm betragen.
Die Fensterbänke sind auf der Unterseite mit mind. 70 % der Fläche mit Antidröhn zu beschichten.
Die Hohlräume unter den Fensterbänken sind vollflächig mit Mineralwolle auszustopfen.

Lieferung und Montage
Menge: 6,000 m

**1.2.20 Zulage Innenfensterbänke**
Zulage Innenfensterbänke
der Standardkollektion

Ausladung: ca. 240 mm

Trägermaterial
Hochdruck-Spanholzformteil E 1, baufeuchtebeständig.
Die technologischen Eigenschaften erfüllen die Anforderungen der DIN EN 312-7, (besser als V 100 nach DIN 68763).
Verrottungssicher.
Spankern und Melaminbeschichtung homogen und irreversibel verbunden.
Dauertemperaturbeständig -50°C bis + 90°C.
Temperaturbeständig kurzzeitig bis + 180°C nach WERZALIT-Prüfnorm.
Verhalten bei trockener Hitze, Beanspruchungsgruppe  7 A.
Im Brandfall kein Schmelzen und Abtropfen, kein Freiwerden von Substanzen, die zur Korrosion führen.
Schraubenauszugsfestigkeit  800 - 1300 N bei 10 mm Einschraubtiefe und 4 mm Spanplatten-Schraube.

Oberfläche
Oberfläche mikroskopisch porenfrei, physiologisch unbedenklich, auch bei strukturierter Ausführung.
Ritzhärte 3 - 5,5 N nach EN 438. Schlag- und stoßfest.
Keine statische Aufladung.
Brinellhärte 60 - 65 N/mm². Abriebfestigkeit 200 - 300 U nach EN 438
Lichtbeständigkeit Stufe 6 - 8 nach DIN 54004,
Chemikalienbeständigkeit nach EN 438 gut bis sehr gut.
Farbbeständig, fleckenunempfindlich gegen alkoholische Getränke, Essig, Salmiakgeist, Benzin, Benzol, Mineralöle, Aceton, Zitronensäure, Desinfektionsmittel, und sonstige in der Norm aufgeführten Produkte.

Lieferung und Montage

Angaben des Bieters

Angebotenes System....................................................................................
Menge: 4,000 m

**1.2.30 Zulage Verleistung mit Aluminiumwinkel**
Zulage Verleistung mit Aluminiumwinkel

Da die inneren Fensterlaibungen geputzt und teilweise gespachtelt werden, sind die inneren Anschlussfugen zusätzlich mit einem Aluminiumwinkel ca. 30x200x2 mm dreiseitig zu verleisten. notwendige Klebebänder und Verschraubungen sind einzurechnen. Die Eck-Gehrungen sind sorgfältig anzuarbeiten.

Farbton Profile: als Pulverbeschichtung in RAL nach Wahl des AG

Lieferung und Montage: innen und aussen
Menge: 30,000 m

**1.2.40 Zulage für Kennzeichnung der Glastürflächen**
Zulage für Kennzeichnung der Glastürflächen

in Augenhöhe in den vorher beschriebenen Positionen durch
z.B. Ätzung oder Sandstrahlen oder Aufkleben eines
horizontalen Streifenbandes zur deutlichen Wahrnehmung
der Tür.

Im Streifband wechseln sich klare und matte senkrechte
bzw. waagerechte Streifen im Abstand von 40 mm ab, Streifenhöhe ca. 20x80 mm.

Die Kennzeichung darf sich aus Reinigungsgründen nicht auf den Glasaußenflächen, sondern muß sich in der Scheibe befinden!

Die Ausführung muß für alle Glastürtypen gleich sein.
Die Zulässigkeit für Außen-,RS- und BS- Türen muß gewährleistet sein!

Preis für komplette Ausführung!
Menge: 30,000 m

**1.2.50 Verschlußüberwachung Tür**
Verdeckteingebaute Verschlussüberwachung der Tür

Einbauort: verdecktliegender Einbau je Außentürflügel
Richtfabrikat: Magnetschalter-Set

als Öffnungsüberwachung für Einbruchmelde- oder Gebäudeleittechnikanlagen mit / ohne Bus-Technik. Dieses Magnetschalter-Set ist speziell abgestimmt auf das Türprofil-System.

Bestehend aus:
Magnetschalter
Dauermagnet
6,00m Anschlussleitung, Typ LIYY 4 x 0,14mm² halogenfrei

Besonderheiten:
Fremdfeldkontakt am Leitungsende erkennbar
abriebfeste Leitung

VdS- Zulassungen:
Öffnungsüberwachung  Klasse C (Nr. G 10 70 80)

Angaben des Bieters

Angebotenes System : ....................................................................

Die Kabelverlegung ist verdeckt in den Türprofilen incl. Kabelbrücken bei beweglichen Elementen durch den MB vorzunehmen.
Das Anschlußkabel ist am Elementrand zur Übergabeverteilderdose mit ca. 3,0 m Kabelüberstand herauszuführen.

Preis für kompl. Lieferung und Montage einsch. aller
Verbindungsmittel.
Menge: 2,000 St

**1.2.60 Riegelkontakt 1-fl. Tür**
Verdeckteingebauter Riegelkontakt für 1-fl. Tür

Einbauort: je 1-fl. Außentürflügel EG
Richtfabrikat: Riegelschaltkontakt im Schließblech

zur Überwachung des Hauptriegels von 1- oder 2-tourigen Schlösser mit oder ohne E-öffner und zur Rückmeldung an Einbruchmelde- oder Gebäudeleittechnikanlagen mit / ohne Bus- Technik
Dieser Kontakt ist speziell abgestimmt auf das Türprofil-System

Bestehend aus:
Riegelschaltkontakt
6,00m Anschlussleitung, Typ LIYY 4 x 0,14mm² halogenfrei

VdS- Zulassungen:
Verschlußüberwachung Klasse C

Angaben des Bieters

Angebotenes System : ....................................................................

Die Kabelverlegung ist verdeckt in den Türprofilen incl. Kabelbrücken bei beweglichen Elementen durch den MB vorzunehmen.
Das Anschlußkabel ist am Elementrand zur Übergabeverteilderdose mit ca. 3,0 m Kabelüberstand herauszuführen.

Preis für kompl. Lieferung und Montage einsch. aller
Verbindungsmittel.
Menge: 2,000 St

**1.2.70 Zulage zusätzlicher Rauchmelder**
Zulage zusätzlicher Rauchmelder
anschließbar an in den Vorpositionen beschriebener Rauchschalterzentrale

Einbauort: OG Flurtüren

Lieferung und Montage

Inbetriebnahme siehe gesonderte Position

E-Anschluss durch bauseitigen Elektriker.
Menge: 4,000 St

**1.2.80 Inbetriebnahme und Abnahmeprüfung der Feststellanlagen**
*** Pauschalposition
Kosten für die Inbetriebnahme und die Abnahmeprüfung der Feststellanlagen

Nach dem betriebsfertigen Einbau der Feststellanlagen am Anwendungsort sind deren einwandfreie Funktion und vorschriftsmäßige Installation durch eine Abnahmeprüfung festzustellen.
Die Abnahmeprüfung darf nur von autorisierten Fachkräften oder von Fachkräften einer dafür benannten Prüfstelle durchgeführt werden.
Nach erfolgreicher Abnahmeprüfung in unmittelbarer Nähe des Abschlusses an der Wand Schild in der Größe 105 mm x 52 mm mit der Aufschrift Feststellanlage Abnahme durch .... (Firmenzeichen sowie Monat und Jahr der Abnahme) dauerhaft anzubringen.

Dem Betreiber ist über die erfolgreiche Abnahmeprüfung eine Bescheinigung auszustellen; sie ist durch den Betreiber aufzubewahren.
Menge: 1,000 psch

**1.2.90 Jährliche Prüfung und Wartung der Feststellanlagen**
*** Pauschalposition
Jährliche Prüfung und Wartung der Feststellanlagen

Kosten für die in Abständen von maximal zwölf Monaten erforderliche Prüfung der Feststellanlagen auf ordnungsgemäßes und störungsfreies Zusammenwirken aller Geräte sowie eine Wartung.

Die jährliche Prüfung Wartung darf nur von einem Fachmann oder einer dafür ausgebildeten Person ausgeführt werden.

Umfang, Ergebnis und Zeitpunkt der jährlichen Prüfung und Wartung sind aufzuzeichnen.

Diese Aufzeichnungen sind durch den Betreiber aufzubewahren.
Menge: 1,000 psch

**1.2.100 Werkplanung**
*** Pauschalposition
Werkplanung

Dem Auftragnehmer wird nach der Auftragserteilung die Ausführungsplanung des Planers übergeben.

Die weitere technische Bearbeitung, d. h.
- Erstellen von Konstruktions- und Detailplänen für alle in der Leistungsbeschreibung aufgeführten Anlagen
- Abstimmung der Details mit dem AG bzw. mit dem Architekten rechtzeitig vor Fertigungsbeginn
- örtliche Aufmaße
- Vorlage von Original-Muster der Fensterprofile ist mit dieser Position komplett anzubieten.

Die mit dem Architekten abgestimmten Konstruktionspläne, Beschreibungen und Muster sind vor Fertigungsbeginn bzw. vor Materialbestellung dem AG in dreifacher Ausfertigung zu liefern.
Nach Überprüfung auf Übereinstimmung mit der Ausführungsplanung durch den AG hat dieser die genannten Unterlagen in einer Ausfertigung mit seinem Prüfvermerk an den AN zurückzugeben.
Aus den Darstellungen müssen Konstruktion, Maße, Einbau, Befestigung und Bauanschlüsse der Bauteile sowie die Einbaufolge erkennbar sein (DIN 18360, Ziff. 3.1.7).
Menge: 1,000 psch

**1.2.110 Statischer Nachweis incl. DIN 18008-4**
*** Pauschalposition
Statischer Nachweis / Standsicherheitsnachweis unter Berücksichtigung der DIN 18008-4 vom Juli 2013.

für alle Fenster,- Fassaden- Konstruktionen sowie aller Ihrer Einbauelemente insbesondere der Verglasungen, Verankerungen etc.
Der prüfbare statische Nachweis / Standsicherheitsnachweis, über die Einhaltung sämtlicher statischer Forderungen einschließlich der DIN 18008-4, sind in schriftlicher Form (3-fach ), vorzulegen.
Der statische Nachweis / Standsicherheitsnachweis ist dem Prüfstatiker zur Prüfung und Freigabe rechtzeitig vorzulegen.
Menge: 1,000 psch
